# Écran de protection contre la projection de particules

- Propriété du fichier: CYPE INGENIEROS, S.A.
- Format: FIEBDC-3/2002
- Zone géographique: Mali
- Devise: XOF
- Coûts indirects: 3.00 %
- Frais généraux: 13.00 %
- Bénéfice: 6.00 %
- TVA: 18.00 %

## S Sécurité et santé

### SC Équipements de protection collective

#### SCT Protection des zones de travail

**SCT010** U Écran de protection contre la projection de particules.
Protection contre la projection de particules, constituée d'un écran pliable mobile, composée de panneaux de bois, finition stratifiée, de 3x2 m, amortissable en 4 utilisations.
Critère pour le métré: Nombre d'unités prévues, selon Plan général de coordination en matière de sécurité et de protection de la santé.
Critère pour le mémoire: On mesurera le nombre d'unités réellement mises en place selon spécifications d'Étude ou d'Étude Basique de Sécurité et Santé.

| Code | U | Désignation | Quantité | Prix | Montant |
|---|---|---|---|---|---|
| mt50les100 | U | Écran pliable mobile, de 3 m de largeur et 2 m de hauteur, de planches en bois, finition stratifiée, pour la protection contre la projection de particules. (matériau) | 0.250 | 275110.85 | 68777.71 |
| mo120 | h | Ouvrier Sécurité et Santé. (main-d'œuvre) | 0.278 | 1129.12 | 313.90 |
| % | % | Frais de chantier des unités d'ouvrage | 2 % | 69091.61 | 1381.83 |
|  |  | Coûts directs |  |  | 70473.44 |
