# Ruban bicolore

- Propriété du fichier: CYPE INGENIEROS, S.A.
- Format: FIEBDC-3/2002
- Zone géographique: Mali
- Devise: XOF
- Coûts indirects: 3.00 %
- Frais généraux: 13.00 %
- Bénéfice: 6.00 %
- TVA: 18.00 %

## S Sécurité et santé

### SS Signalisation de chantier

#### SSB Balisage

**SSB060** m Ruban bicolore.
Fourniture, mise en place et démontage de ruban adhésif et réfléchissant pour balisage, en plastique, de 10 cm de largeur et 0,1 mm d'épaisseur, imprimé en bandes de couleur rouge et blanche.
Critère pour le métré: Longueur mesurée selon Plan général de coordination en matière de sécurité et de protection de la santé.
Critère pour le mémoire: La longueur mesurée sera celle réellement montée selon spécifications d'Étude ou d'Étude Basique de Sécurité et Santé.

| Code | U | Désignation | Quantité | Prix | Montant |
|---|---|---|---|---|---|
| mt50bal010k | m | Ruban adhésif et réfléchissant pour balisage, en plastique, de 10 cm de largeur et 0,1 mm d'épaisseur, imprimé en bandes de couleur rouge et blanche. (matériau) | 1.050 | 3806.22 | 3996.53 |
| mo120 | h | Ouvrier Sécurité et Santé. (main-d'œuvre) | 0.070 | 1129.12 | 79.04 |
| % | % | Frais de chantier des unités d'ouvrage | 2 % | 4075.57 | 81.51 |
|  |  | Coûts directs |  |  | 4157.08 |
