# Support mural pour salle de bain

- Propriété du fichier: CYPE INGENIEROS, S.A.
- Format: FIEBDC-3/2002
- Zone géographique: Mali
- Devise: XOF
- Coûts indirects: 3.00 %
- Frais généraux: 13.00 %
- Bénéfice: 6.00 %
- TVA: 18.00 %

## T Équipements techniques

### TB Équipements sanitaires

#### TBA Accessoires

**TBA010** U Support mural pour salle de bain.
Support mural pour placer un verre ou un distributeur de savon, finition chromée. Fixation au support avec les fixations fournies par le fabricant.
Inclut: Implantation. Mise en place et fixation.
Critère pour le métré: Nombre d'unités prévues, selon documentation graphique du Projet.
Critère pour le mémoire: On mesurera le nombre d'unités réellement mises en place selon les spécifications du Projet.

| Code | U | Désignation | Quantité | Prix | Montant |
|---|---|---|---|---|---|
| mt31gro515a | U | Support mural pour placer un verre ou un distributeur de savon, finition chromée, y compris les vis et les chevilles. (matériau) | 1.000 | 34054.27 | 34054.27 |
| op00ato010 |  | Tournevis. | 1.000 | 0.00 | 0.00 |
| op00tal010 |  | Perceuse. | 1.000 | 0.00 | 0.00 |
| mo107 | h | Ouvrier professionnel II/OP plombier. (main-d'œuvre) | 0.136 | 1180.54 | 160.55 |
| % | % | Frais de chantier des unités d'ouvrage | 2 % | 34214.82 | 684.30 |
|  |  | Coûts directs |  |  | 34899.12 |
