# Sèche-cheveux

- Propriété du fichier: CYPE INGENIEROS, S.A.
- Format: FIEBDC-3/2002
- Zone géographique: Mali
- Devise: XOF
- Coûts indirects: 3.00 %
- Frais généraux: 13.00 %
- Bénéfice: 6.00 %
- TVA: 18.00 %

## T Équipements techniques

### TB Équipements sanitaires

#### TBC Séchoirs

**TBC030** U Sèche-cheveux.
Sèche-cheveux électrique, mural, puissance calorifique de 900 W, carcasse d'ABS couleur blanche, intérieur fabriqué en polycarbonate gris, de 550x185x120 mm. Comprend les éléments de fixation.
Inclut: Implantation. Mise en place et fixation. Connexion et contrôle de son bon fonctionnement.
Critère pour le métré: Nombre d'unités prévues, selon documentation graphique du Projet.
Critère pour le mémoire: On mesurera le nombre d'unités réellement mises en place selon les spécifications du Projet.

| Code | U | Désignation | Quantité | Prix | Montant |
|---|---|---|---|---|---|
| mt31abn020a | U | Sèche-cheveux électrique, mural, puissance calorifique de 900 W, carcasse d'ABS couleur blanche, intérieur fabriqué en polycarbonate gris, de 550x185x120 mm. (matériau) | 1.000 | 108733.27 | 108733.27 |
| op00ato010 |  | Tournevis. | 1.000 | 0.00 | 0.00 |
| op00tal010 |  | Perceuse. | 1.000 | 0.00 | 0.00 |
| mo107 | h | Ouvrier professionnel II/OP plombier. (main-d'œuvre) | 0.341 | 1169.71 | 398.87 |
| % | % | Frais de chantier des unités d'ouvrage | 2 % | 109132.14 | 2182.64 |
|  |  | Coûts directs |  |  | 111314.78 |
