# Lavabo avec colonne

- Propriété du fichier: CYPE INGENIEROS, S.A.
- Format: FIEBDC-3/2002
- Zone géographique: Mali
- Devise: XOF
- Coûts indirects: 3.00 %
- Frais généraux: 13.00 %
- Bénéfice: 6.00 %
- TVA: 18.00 %

## T Équipements techniques

### TB Équipements sanitaires

#### TBQ Équipements et accessoires PMR

**TBQ030** U Lavabo avec colonne.
Lavabo mural avec frontal ergonomique, en porcelaine sanitaire, finition thermo-émaillée, couleur blanche, de 550x550x150 mm, avec un orifice pour la robinetterie et trop-plein, avec vanne d'écoulement en laiton chromé et jeu de fixation à 2 pièces, avec colonne de lavabo, en porcelaine sanitaire, finition thermo-émaillée, couleur blanche, et évacuation avec siphon bouteille en ABS, finition brillante imitation chrome. Comprend le jeu de fixation et le silicone pour le scellement des joints.
Critère d'évaluation économique: Le prix ne comprend pas la robinetterie.
Inclut: Implantation. Mise en place et fixation de l'appareil. Montage de la bonde. Connexion au réseau d'évacuation. Contrôle de son bon fonctionnement. Scellement des joints.
Critère pour le métré: Nombre d'unités prévues, selon documentation graphique du Projet.
Critère pour le mémoire: On mesurera le nombre d'unités réellement mises en place selon les spécifications du Projet.

| Code | U | Désignation | Quantité | Prix | Montant |
|---|---|---|---|---|---|
| mt30sfg010a | U | Lavabo mural avec frontal ergonomique, en porcelaine sanitaire, finition thermo-émaillée, couleur blanche, de 550x550x150 mm, avec un orifice pour la robinetterie et trop-plein. (matériau) | 1.000 | 101161.22 | 101161.22 |
| mt30asg010a | U | Vanne d'écoulement en laiton chromé, de 60 mm de longueur, avec bouchon d'écoulement intégré extérieur avec bouton d'actionnement. (matériau) | 1.000 | 47909.68 | 47909.68 |
| mt30asg040a | U | Jeu de fixation à 2 pièces, pour lavabo. (matériau) | 1.000 | 11434.89 | 11434.89 |
| mt30asg070aa | U | Siphon bouteille en ABS, finition brillante imitation chrome, avec sortie de 32 mm de diamètre extérieur, pour lavabo, avec enjoliveur. (matériau) | 1.000 | 40648.11 | 40648.11 |
| mt30seg022a | U | Colonne de lavabo, en porcelaine sanitaire, finition thermo-émaillée, couleur blanche, de 190x170x700 mm. (matériau) | 1.000 | 50497.14 | 50497.14 |
| mt30www005 | U | Cartouche de 300 ml de silicone acide monocomposant, fongicide, pour le scellement des joints en milieux humides. (matériau) | 0.012 | 6453.58 | 77.44 |
| op00ato010 |  | Tournevis. | 1.000 | 0.00 | 0.00 |
| op00mar010 |  | Marteau. | 1.000 | 0.00 | 0.00 |
| op00tal010 |  | Perceuse. | 1.000 | 0.00 | 0.00 |
| mo008 | h | Compagnon professionnel III/CP2 plombier. (main-d'œuvre) | 2.046 | 1625.89 | 3326.57 |
| % | % | Frais de chantier des unités d'ouvrage | 2 % | 255055.05 | 5101.10 |
|  |  | Coûts directs |  |  | 260156.15 |
