# Système d'alimentation de plaquettes de bois, pour chaudière à biomasse

- Propriété du fichier: CYPE INGENIEROS, S.A.
- Format: FIEBDC-3/2002
- Zone géographique: Mali
- Devise: XOF
- Coûts indirects: 3.00 %
- Frais généraux: 13.00 %
- Bénéfice: 6.00 %
- TVA: 18.00 %

## T Équipements techniques

### TC ECS et chauffage

#### TCB Biomasse

**TCB040** U Système d'alimentation de plaquettes de bois, pour chaudière à biomasse.
Système d'alimentation des plaquettes, pour chaudière à biomasse composé de disque rotatif pour extracteur rotatif, avec moteur pour alimentation monophasée à 230 V, connexion à la chaudière et engrenages, extracteur rotatif de 2 m de diamètre, formé de lames de ressort et transporteur hélicoïdal sans fin, élargissement de transporteur sans fin fermé hélicoïdal de 0,15 m de longueur,. Totalement monté, connecté et testé.
Inclut: Implantation. Connexion des éléments du réseau.
Critère pour le métré: Nombre d'unités prévues, selon documentation graphique du Projet.
Critère pour le mémoire: On mesurera le nombre d'unités réellement exécutées selon les spécifications du Projet.

| Code | U | Désignation | Quantité | Prix | Montant |
|---|---|---|---|---|---|
| mt38cbh145a | U | Disque rotatif pour extracteur rotatif, avec moteur pour alimentation monophasée à 230 V, connexion à la chaudière et engrenages, pour système d'alimentation de chaudière à biomasse. (matériau) | 1.000 | 2370078.63 | 2370078.63 |
| mt38cbh146a | U | Extracteur rotatif de 2 m de diamètre, formé de lames de ressort et transporteur hélicoïdal sans fin, pour système d'alimentation de chaudière à biomasse. (matériau) | 1.000 | 1038639.77 | 1038639.77 |
| mt38cbh144a | U | Élargissement de transporteur sans fin fermé hélicoïdal de 0,15 m de longueur, pour système d'alimentation de chaudière à biomasse. (matériau) | 1.000 | 308739.45 | 308739.45 |
| mt38cbh072a | U | Tuyau de raccordement, pour système d'alimentation de chaudière à biomasse. (matériau) | 1.000 | 67956.24 | 67956.24 |
| mo004 | h | Compagnon professionnel III/CP2 chauffagiste. (main-d'œuvre) | 5.246 | 1625.89 | 8529.42 |
| mo103 | h | Ouvrier professionnel II/OP chauffagiste. (main-d'œuvre) | 5.246 | 1180.54 | 6193.11 |
| % | % | Frais de chantier des unités d'ouvrage | 2 % | 3800136.62 | 76002.73 |
|  |  | Coûts directs |  |  | 3876139.35 |
