# Système de captation solaire thermique pour installation individuelle, sur toiture inclinée

- Propriété du fichier: CYPE INGENIEROS, S.A.
- Format: FIEBDC-3/2002
- Zone géographique: Mali
- Devise: XOF
- Coûts indirects: 3.00 %
- Frais généraux: 13.00 %
- Bénéfice: 6.00 %
- TVA: 18.00 %

## T Équipements techniques

### TC ECS et chauffage

#### TCS Capteurs solaires

**TCS020** U Système de captation solaire thermique pour installation individuelle, sur toiture inclinée.
Capteur solaire thermique complet, partagé, pour installation individuelle, pour mise en place sur toiture inclinée, constitué de: deux panneaux de 2320x1930x90 mm ensemble, surface utile totale 4,04 m², rendement optique 0,819 et coefficient primaire de pertes 4,227 W/m²K, selon NF EN 12975-2; surface absorbante et conduits en cuivre; enveloppe de protection en verre de 4 mm d'épaisseur; réservoir de 300 l, avec un serpentin; groupe de pompage individuel avec vase d'expansion de 18 l et vase pré-expansion; centrale solaire thermique programmable; kit de montage pour deux panneaux sur toiture inclinée; double té sonde-purgeur et purgeur d'air automatique. Comprend liquide de remplissage pour capteur solaire thermique. Totalement monté, connecté et testé.
Inclut: Implantation de l'ensemble. Mise en place de la structure support. Mise en place et fixation des panneaux sur la structure support. Mise en place du système d'accumulation solaire. Connexion au réseau de conduction d'eau. Remplissage du circuit.
Critère pour le métré: Nombre d'unités prévues, selon documentation graphique du Projet.
Critère pour le mémoire: On mesurera le nombre d'unités réellement exécutées selon les spécifications du Projet.

| Code | U | Désignation | Quantité | Prix | Montant |
|---|---|---|---|---|---|
| mt38csg010fn | U | Capteur solaire thermique complet, partagé, pour installation individuelle, pour mise en place sur toiture inclinée, constitué de: deux panneaux de 2320x1930x90 mm ensemble, surface utile totale 4,04 m², rendement optique 0,819 et coefficient primaire de pertes 4,227 W/m²K, selon NF EN 12975-2; surface absorbante et conduits en cuivre; enveloppe de protection en verre de 4 mm d'épaisseur; réservoir de 300 l, avec un serpentin; groupe de pompage individuel avec vase d'expansion de 18 l et vase pré-expansion; centrale solaire thermique programmable; kit de montage pour deux panneaux sur toiture inclinée; double té sonde-purgeur et purgeur d'air automatique. (matériau) | 1.000 | 2368282.38 | 2368282.38 |
| mt38csg011d | U | Fixations pour capteur solaire thermique de deux panneaux, sur tuile. (matériau) | 1.000 | 85346.52 | 85346.52 |
| mt38csg100 | l | Solution eau-glycol pour remplissage de capteur solaire thermique, pour une température de travail comprise entre -28°C et +200°C. (matériau) | 2.720 | 3432.74 | 9337.05 |
| mo009 | h | Compagnon professionnel III/CP2 installateur de capteurs solaires. (main-d'œuvre) | 5.860 | 1610.98 | 9440.34 |
| mo108 | h | Ouvrier professionnel II/OP installateur de capteurs solaires. (main-d'œuvre) | 5.860 | 1169.71 | 6854.50 |
| % | % | Frais de chantier des unités d'ouvrage | 2 % | 2479260.79 | 49585.22 |
|  |  | Coûts directs |  |  | 2528846.01 |
