# Applique solaire pour extérieur

- Propriété du fichier: CYPE INGENIEROS, S.A.
- Format: FIEBDC-3/2002
- Zone géographique: Mali
- Devise: XOF
- Coûts indirects: 3.00 %
- Frais généraux: 13.00 %
- Bénéfice: 6.00 %
- TVA: 18.00 %

## T Équipements techniques

### TE Éclairage

#### TEE Équipements extérieurs

**TEE030** U Applique solaire pour extérieur.
Applique solaire pour extérieur, en ABS de couleur noire et diffuseur de polycarbonate opalin, degré de protection IP65, de 127,5x131x127,5 mm, avec lampe LED non remplaçable, température de couleur 4000 K, flux lumineux réglable de 100 à 1000 lumens, avec module solaire photovoltaïque, batterie au lithium-ion pour une autonomie de 36 h, détecteur crépusculaire, détecteur de mouvement et sélecteur du mode de fonctionnement. Installation en surface. Comprend éléments de fixation Inclut: Implantation. Montage et vérification de son bon fonctionnement.
Critère pour le métré: Nombre d'unités prévues, selon documentation graphique du Projet.
Critère pour le mémoire: On mesurera le nombre d'unités réellement exécutées selon les spécifications du Projet.

| Code | U | Désignation | Quantité | Prix | Montant |
|---|---|---|---|---|---|
| mt34est115a | U | Applique solaire pour extérieur, en ABS de couleur noire et diffuseur de polycarbonate opalin, degré de protection IP65, de 127,5x131x127,5 mm, avec lampe LED non remplaçable, température de couleur 4000 K, flux lumineux réglable de 100 à 1000 lumens, avec module solaire photovoltaïque, batterie au lithium-ion pour une autonomie de 36 h, détecteur crépusculaire, détecteur de mouvement et sélecteur du mode de fonctionnement, avec éléments de fixation. (matériau) | 1.000 | 29285.57 | 29285.57 |
| mo003 | h | Compagnon professionnel III/CP2 électricien. (main-d'œuvre) | 0.388 | 1610.98 | 625.06 |
| mo102 | h | Ouvrier professionnel II/OP électricien. (main-d'œuvre) | 0.388 | 1169.71 | 453.85 |
| % | % | Frais de chantier des unités d'ouvrage | 2 % | 30364.48 | 607.29 |
|  |  | Coûts directs |  |  | 30971.77 |
