# Luminaire sur rail pré-câblé

- Propriété du fichier: CYPE INGENIEROS, S.A.
- Format: FIEBDC-3/2002
- Zone géographique: Mali
- Devise: XOF
- Coûts indirects: 3.00 %
- Frais généraux: 13.00 %
- Bénéfice: 6.00 %
- TVA: 18.00 %

## T Équipements techniques

### TE Éclairage

#### TEI Équipements intérieurs

**TEI450** U Luminaire sur rail pré-câblé.
Luminaire en tôle d'acier, finition thermo-émaillée, de couleur blanche, non réglable, de 68 W, alimentation à 220/240 V et 50-60 Hz, de 124,2x1518x96,3 mm, avec lampe LED non remplaçable, température de couleur 4000 K, optique constitué de réflecteur recouvert avec aluminium vaporisé, finition très brillante, à rendement élevé, faisceau de lumière extensif, indice de reproduction chromatique supérieure à 80, flux lumineux 7350 lumens, degré de protection IP20. Installation sur rail pré-câblé.
Critère d'évaluation économique: Le prix ne comprend pas le rail pré-câblé.
Inclut: Implantation. Montage, connexion et contrôle de son bon fonctionnement.
Critère pour le métré: Nombre d'unités prévues, selon documentation graphique du Projet.
Critère pour le mémoire: On mesurera le nombre d'unités réellement exécutées selon les spécifications du Projet.

| Code | U | Désignation | Quantité | Prix | Montant |
|---|---|---|---|---|---|
| mt34lle170ba | U | Luminaire pour rail pré-câblé, en tôle d'acier, finition thermo-émaillée, de couleur blanche, non réglable, de 68 W, alimentation à 220/240 V et 50-60 Hz, de 124,2x1518x96,3 mm, avec lampe LED non remplaçable, température de couleur 4000 K, optique constitué de réflecteur recouvert avec aluminium vaporisé, finition très brillante, à rendement élevé, faisceau de lumière extensif, indice de reproduction chromatique supérieure à 80, flux lumineux 7350 lumens, degré de protection IP20. (matériau) | 1.000 | 224581.23 | 224581.23 |
| mo003 | h | Compagnon professionnel III/CP2 électricien. (main-d'œuvre) | 0.194 | 1625.89 | 315.42 |
| mo102 | h | Ouvrier professionnel II/OP électricien. (main-d'œuvre) | 0.194 | 1180.54 | 229.02 |
| % | % | Frais de chantier des unités d'ouvrage | 2 % | 225125.67 | 4502.51 |
|  |  | Coûts directs |  |  | 229628.18 |
