# Sirène

- Propriété du fichier: CYPE INGENIEROS, S.A.
- Format: FIEBDC-3/2002
- Zone géographique: Mali
- Devise: XOF
- Coûts indirects: 3.00 %
- Frais généraux: 13.00 %
- Bénéfice: 6.00 %
- TVA: 18.00 %

## T Équipements techniques

### TG Installations de gaz

#### TGL Détection et alarme

**TGL030** U Sirène.
Sirène électronique avec signal optique et acoustique. Comprend les éléments de fixation.
Inclut: Mise en place et fixation. Montage, connexion et contrôle de son bon fonctionnement.
Critère pour le métré: Nombre d'unités prévues, selon documentation graphique du Projet.
Critère pour le mémoire: On mesurera le nombre d'unités réellement exécutées selon les spécifications du Projet.

| Code | U | Désignation | Quantité | Prix | Montant |
|---|---|---|---|---|---|
| mt41apu040 | U | Sirène pour système de détection de gaz, avec signal optique et acoustique, avec éléments de fixation. (matériau) | 1.000 | 147141.71 | 147141.71 |
| mo006 | h | Compagnon professionnel III/CP2 installateur de réseaux et d'équipements de détection et de sécurité. (main-d'œuvre) | 0.646 | 1625.89 | 1050.32 |
| mo105 | h | Ouvrier professionnel II/OP installateur de réseaux et d'équipements de détection et de sécurité. (main-d'œuvre) | 0.646 | 1180.54 | 762.63 |
| % | % | Frais de chantier des unités d'ouvrage | 2 % | 148954.66 | 2979.09 |
|  |  | Coûts directs |  |  | 151933.75 |
