# Poste de contrôle d'un réseau de sprinklers

- Propriété du fichier: CYPE INGENIEROS, S.A.
- Format: FIEBDC-3/2002
- Zone géographique: Mali
- Devise: XOF
- Coûts indirects: 3.00 %
- Frais généraux: 13.00 %
- Bénéfice: 6.00 %
- TVA: 18.00 %

## T Équipements techniques

### TI Protections contre les incendies

#### TIF Systèmes fixes d'extinction

**TIF010** U Poste de contrôle d'un réseau de sprinklers.
Poste de contrôle de sprinkler, de 6" DN 150 mm de diamètre, assemblage rainure et rainure, constitué de clapet de non retour et alarme de fonte de fer, trim en acier galvanisé et chambre de retard en fonte, pour système de tuyauterie humide. Installation en position verticale. Comprend l'alarme hydraulique avec moteur à eau et gong, les accessoires et les pièces spéciales pour la connexion au réseau de distribution d'eau.
Inclut: Implantation. Montage, connexion et contrôle de son bon fonctionnement.
Critère pour le métré: Nombre d'unités prévues, selon documentation graphique du Projet.
Critère pour le mémoire: On mesurera le nombre d'unités réellement exécutées selon les spécifications du Projet.

| Code | U | Désignation | Quantité | Prix | Montant |
|---|---|---|---|---|---|
| mt41pcr010x | U | Poste de contrôle de sprinkler, de 6" DN 150 mm de diamètre, assemblage rainure et rainure, constitué de clapet de non retour et alarme de fonte de fer, trim en acier galvanisé et chambre de retard en fonte; à installer en position verticale. (matériau) | 1.000 | 1942468.92 | 1942468.92 |
| mt41pcr100a | U | Alarme hydraulique, avec moteur à eau et gong en alliage d'aluminium. (matériau) | 1.000 | 301066.49 | 301066.49 |
| mt41pcr300s | U | Accessoires et pièces spéciales pour la connexion d'un poste de contrôle de sprinklers au réseau de distribution d'eau. (matériau) | 1.000 | 30481.97 | 30481.97 |
| mo008 | h | Compagnon professionnel III/CP2 plombier. (main-d'œuvre) | 19.391 | 1610.98 | 31238.51 |
| mo107 | h | Ouvrier professionnel II/OP plombier. (main-d'œuvre) | 19.391 | 1169.71 | 22681.85 |
| % | % | Frais de chantier des unités d'ouvrage | 2 % | 2327937.74 | 46558.75 |
|  |  | Coûts directs |  |  | 2374496.49 |
