# Poste de contrôle d'un réseau de sprinklers

- Propriété du fichier: CYPE INGENIEROS, S.A.
- Format: FIEBDC-3/2002
- Zone géographique: Mali
- Devise: XOF
- Coûts indirects: 3.00 %
- Frais généraux: 13.00 %
- Bénéfice: 6.00 %
- TVA: 18.00 %

## T Équipements techniques

### TI Protections contre les incendies

#### TIF Systèmes fixes d'extinction

**TIF010** U Poste de contrôle d'un réseau de sprinklers.
Poste de contrôle de sprinkler, de 2 1/2" DN 65 mm de diamètre, assemblage avec brides, constitué de clapet de non retour et alarme et trim en acier galvanisé, pour système de tuyauterie sèche. Comprend le compresseur monophasé de 247 l/min de débit et le réservoir de capacité 50 litres, l'alarme hydraulique avec moteur à eau et gong, les accessoires et les pièces spéciales pour la connexion au réseau de distribution d'eau.
Inclut: Implantation. Montage, connexion et contrôle de son bon fonctionnement.
Critère pour le métré: Nombre d'unités prévues, selon documentation graphique du Projet.
Critère pour le mémoire: On mesurera le nombre d'unités réellement exécutées selon les spécifications du Projet.

| Code | U | Désignation | Quantité | Prix | Montant |
|---|---|---|---|---|---|
| mt41pcr020d | U | Poste de contrôle de sprinkler, de 2 1/2" DN 65 mm de diamètre, assemblage avec brides, constitué de clapet de non retour et alarme et trim en acier galvanisé. (matériau) | 1.000 | 1935621.89 | 1935621.89 |
| mt41pcr023a | U | Accessoires pour la maintenance de l'air, avec vanne de décharge. (matériau) | 1.000 | 391709.35 | 391709.35 |
| mt41pcr024f | U | Compresseur à courroie avec poignée et roues, de 865x370x690 mm, 247 l/min de débit, réservoir de capacité 50 litres, 10 bar de pression maximale, 1,5 kW de puissance, pour alimentation monophasée à 230 V et 50 Hz de fréquence. (matériau) | 1.000 | 938195.42 | 938195.42 |
| mt41pcr100a | U | Alarme hydraulique, avec moteur à eau et gong en alliage d'aluminium. (matériau) | 1.000 | 301066.49 | 301066.49 |
| mt41pcr300f | U | Accessoires et pièces spéciales pour la connexion d'un poste de contrôle de sprinklers au réseau de distribution d'eau. (matériau) | 1.000 | 23263.00 | 23263.00 |
| mo008 | h | Compagnon professionnel III/CP2 plombier. (main-d'œuvre) | 25.854 | 1610.98 | 41650.28 |
| mo107 | h | Ouvrier professionnel II/OP plombier. (main-d'œuvre) | 25.854 | 1169.71 | 30241.68 |
| % | % | Frais de chantier des unités d'ouvrage | 2 % | 3661748.11 | 73234.96 |
|  |  | Coûts directs |  |  | 3734983.07 |
