# Protection passive contre les incendies d'un élément structural en bois, avec une peinture intumescente

- Propriété du fichier: CYPE INGENIEROS, S.A.
- Format: FIEBDC-3/2002
- Zone géographique: Mali
- Devise: XOF
- Coûts indirects: 3.00 %
- Frais généraux: 13.00 %
- Bénéfice: 6.00 %
- TVA: 18.00 %

## T Équipements techniques

### TI Protections contre les incendies

#### TII Protection passive contre les incendies

**TII090** m² Protection passive contre les incendies d'un élément structural en bois, avec une peinture intumescente.
Protection passive contre les incendies de poutrelle en bois de dimension minimale supérieure à 90 mm, par l'application d'une couche de peinture intumescente pour intérieur, à base de copolymères acryliques et vinyliques, couleur blanche, finition mate, (rendement: 0,95 kg/m²), avec une résistance au feu de 30 minutes, selon NF EN 1363-1.
Critère d'évaluation économique: Le prix ne comprend pas la préparation du support.
Inclut: Nettoyage de la surface support. Application de la couche de finition.
Critère pour le métré: Surface mesurée selon documentation graphique du Projet.
Critère pour le mémoire: On mesurera la surface réellement exécutée selon les spécifications du Projet.

| Code | U | Désignation | Quantité | Prix | Montant |
|---|---|---|---|---|---|
| mt27pwj020a | kg | Peinture intumescente pour intérieur, à base de copolymères acryliques et vinyliques, couleur blanche, finition mate, avec un contenu de substances organiques volatiles (VOC) < 140 g/l, à appliquer à la brosse, au rouleau ou au pistolet. (matériau) | 0.950 | 20349.10 | 19331.65 |
| op00tal020 |  | Malaxeur électrique. | 1.000 | 0.00 | 0.00 |
| mo038 | h | Compagnon professionnel III/CP2 peintre. (main-d'œuvre) | 0.169 | 1582.28 | 267.41 |
| % | % | Frais de chantier des unités d'ouvrage | 2 % | 19599.06 | 391.98 |
|  |  | Coûts directs |  |  | 19991.04 |
