# Ascenseur pour personnes

- Propriété du fichier: CYPE INGENIEROS, S.A.
- Format: FIEBDC-3/2002
- Zone géographique: Mali
- Devise: XOF
- Coûts indirects: 3.00 %
- Frais généraux: 13.00 %
- Bénéfice: 6.00 %
- TVA: 18.00 %

## T Équipements techniques

### TK Appareils élévateurs

#### TKA Ascenseurs

**TKA010** U Ascenseur pour personnes.
Fourniture et installation complète d'ascenseur électrique d'adhérence de 0,63 m/s de vitesse, 4 arrêts, 450 kg de charge nominale, avec capacité pour 6 personnes, niveau basique de finition dans une cabine de 1000x1250x2200 mm, avec éclairage électrique permanent de 50 lux minimum, manoeuvre universelle simple, portes intérieures automatiques en acier inoxydable et portes extérieures automatiques en acier à peindre de 800x2000 mm. Comprend les crochets de fixation, les lampes d'éclairage de la gaine, les guides, les câbles de traction et les passe-câbles, les amortisseurs de cuvette, les contrepoids, les portes d'accès, le groupe tracteur, le tableau et le câble de manoeuvre, l'ossature, le châssis et les portes de cabine avec finitions, le limiteur de vitesse et le parachute, les boutons d'étages et de cabine, le sélecteur d'arrêts, l'installation électrique, la ligne téléphonique et les systèmes de sécurité.
Inclut: Implantation des guides et des niveaux. Mise en place des points de fixation. Installation des lampes d'éclairage de la gaine. Montage des guides, des câbles de traction et des passe-câbles. Mise en place des amortisseurs de cuvette. Mise en place des contrepoids. Présentation des portes d'accès. Montage du groupe tracteur. Montage du cadre et connexion du câble de manoeuvre. Montage de l'ossature, du châssis et des portes de cabine avec leurs finitions. Installation du limiteur de vitesse et du parachute. Installation des boutons d'étage et de cabine. Installation du sélecteur d'arrêts. Connexion au réseau électrique. Installation de la ligne téléphonique et des systèmes de sécurité. Contrôle de son bon fonctionnement.
Critère pour le métré: Nombre d'unités prévues, selon documentation graphique du Projet.
Critère pour le mémoire: On mesurera le nombre d'unités réellement exécutées selon les spécifications du Projet.

| Code | U | Désignation | Quantité | Prix | Montant |
|---|---|---|---|---|---|
| mt39aec010d | U | Cabine avec finition de qualité basique, de 1000 mm de largeur, 1250 mm de profondeur et 2200 mm de hauteur, avec un éclairage permanent de 50 lux minimum, pour ascenseur électrique de personnes de 450 kg de charge nominale, avec capacité pour 6 personnes et 0,63 m/s de vitesse, y compris la porte de cabine coulissante automatique en acier à peindre. (matériau) | 1.000 | 2587798.08 | 2587798.08 |
| mt39aea010d | U | Amortisseurs de cuvette et contrepoids pour ascenseur électrique de personnes de 450 kg de charge nominale, avec capacité pour 6 personnes et 0,63 m/s de vitesse. (matériau) | 1.000 | 461001.27 | 461001.27 |
| mt39aab010a | U | Boutons d'étage avec finitions de qualité basique, pour ascenseur de personnes avec manoeuvre universelle simple. (matériau) | 4.000 | 11556.15 | 46224.60 |
| mt39aab020a | U | Boutons de cabine pour ascenseur de personnes avec finitions de qualité basique et manoeuvre universelle simple. (matériau) | 1.000 | 60816.51 | 60816.51 |
| mt39aeg010d | U | Groupe tracteur pour ascenseur électrique de personnes de 450 kg de charge nominale, avec capacité pour 6 personnes et 0,63 m/s de vitesse. (matériau) | 1.000 | 2828028.34 | 2828028.34 |
| mt39ael010d | U | Limiteur de vitesse et parachutes pour ascenseur électrique de personnes de 450 kg de charge nominale, avec capacité pour 6 personnes et 0,63 m/s de vitesse. (matériau) | 1.000 | 662910.06 | 662910.06 |
| mt39aem010d | U | Tableau et câble de manoeuvre pour ascenseur électrique de personnes de 450 kg de charge nominale, avec capacité pour 6 personnes et 0,63 m/s de vitesse. (matériau) | 1.000 | 1097763.27 | 1097763.27 |
| mt39aap010e | U | Porte d'ascenseur de personnes d'accès au étages, avec ouverture automatique, d'acier avec impression à peindre, de 800x2000 mm. Vitrage homologué comme "Coupe-flammes" 30 minutes (E 30). (matériau) | 4.000 | 278754.13 | 1115016.52 |
| mt39aer010d | U | Parcours des guides et des câbles de traction pour ascenseur électrique de personnes de 450 kg de charge nominale, avec capacité pour 6 personnes et 0,63 m/s de vitesse. (matériau) | 1.000 | 1334947.65 | 1334947.65 |
| mt39aes010a | U | Sélecteur d'arrêts pour ascenseur électrique de personnes, 0,63 m/s de vitesse. (matériau) | 4.000 | 49563.94 | 198255.76 |
| mt39www010 | U | Lampe de 40 W, comprend les mécanismes de fixation et la douille. (matériau) | 4.000 | 3565.82 | 14263.28 |
| mt39www011 | U | Crochet adossé au plafond, capable de supporter le mécanisme tracteur suspendu. (matériau) | 1.000 | 35658.20 | 35658.20 |
| mt39www030 | U | Installation d'une ligne téléphonique dans une cabine d'ascenseur. (matériau) | 1.000 | 106743.31 | 106743.31 |
| mo016 | h | Compagnon professionnel III/CP2 ascensoriste. (main-d'œuvre) | 80.670 | 1625.89 | 131160.55 |
| mo085 | h | Ouvrier professionnel II/OP ascensoriste. (main-d'œuvre) | 80.670 | 1180.54 | 95234.16 |
| % | % | Frais de chantier des unités d'ouvrage | 2 % | 10775821.56 | 215516.43 |
|  |  | Coûts directs |  |  | 10991337.99 |
