# Appareillage pour installation électrique

- Propriété du fichier: CYPE INGENIEROS, S.A.
- Format: FIEBDC-3/2002
- Zone géographique: Mali
- Devise: XOF
- Coûts indirects: 3.00 %
- Frais généraux: 13.00 %
- Bénéfice: 6.00 %
- TVA: 18.00 %

## T Équipements techniques

### TL Installations électriques

#### TLI Installations intérieures

**TLI090** U Appareillage pour installation électrique.
Interrupteur unipolaire en saillie, gamme basique, avec touche simple de couleur blanche et enjoliveur de couleur blanche. Comprend les accessoires de montage. Totalement monté, connecté et testé.
Inclut: Fixation du cadre en saillie. Câblage de l'équipement. Montage de l'équipement.
Critère pour le métré: Nombre d'unités prévues, selon documentation graphique du Projet.
Critère pour le mémoire: On mesurera le nombre d'unités réellement exécutées selon les spécifications du Projet.

| Code | U | Désignation | Quantité | Prix | Montant |
|---|---|---|---|---|---|
| mt33leg135a | U | Interrupteur unipolaire en saillie, gamme basique, avec touche simple de couleur blanche et enjoliveur de couleur blanche, selon EN 60669. (matériau) | 1.000 | 5290.91 | 5290.91 |
| mo003 | h | Compagnon professionnel III/CP2 électricien. (main-d'œuvre) | 0.259 | 1625.89 | 421.11 |
| % | % | Frais de chantier des unités d'ouvrage | 2 % | 5712.02 | 114.24 |
|  |  | Coûts directs |  |  | 5826.26 |
