# Accessoire pour tube en acier noir

- Propriété du fichier: CYPE INGENIEROS, S.A.
- Format: FIEBDC-3/2002
- Zone géographique: Mali
- Devise: XOF
- Coûts indirects: 3.00 %
- Frais généraux: 13.00 %
- Bénéfice: 6.00 %
- TVA: 18.00 %

## T Équipements techniques

### TM Matériels pour installations

#### TMA En acier

**TMA020** U Accessoire pour tube en acier noir.
Manchon en fonte malléable, classe A, avec filet, de 1/8" de diamètre, aux deux extrémités, finition couleur noire.
Inclut: Implantation. Mise en place.
Critère pour le métré: Nombre d'unités prévues, selon documentation graphique du Projet.
Critère pour le mémoire: On mesurera le nombre d'unités réellement exécutées selon les spécifications du Projet.

| Code | U | Désignation | Quantité | Prix | Montant |
|---|---|---|---|---|---|
| mt08afm010aa | U | Manchon en fonte malléable, classe A, avec filet, de 1/8" de diamètre, aux deux extrémités, finition couleur noire, selon NF EN 10242. (matériau) | 1.000 | 956.20 | 956.20 |
| mo008 | h | Compagnon professionnel III/CP2 plombier. (main-d'œuvre) | 0.203 | 1610.98 | 327.03 |
| mo107 | h | Ouvrier professionnel II/OP plombier. (main-d'œuvre) | 0.203 | 1169.71 | 237.45 |
| % | % | Frais de chantier des unités d'ouvrage | 2 % | 1520.68 | 30.41 |
|  |  | Coûts directs |  |  | 1551.09 |
