# Tuyauterie en cuivre

- Propriété du fichier: CYPE INGENIEROS, S.A.
- Format: FIEBDC-3/2002
- Zone géographique: Mali
- Devise: XOF
- Coûts indirects: 3.00 %
- Frais généraux: 13.00 %
- Bénéfice: 6.00 %
- TVA: 18.00 %

## T Équipements techniques

### TN Canalisations pour fluides

#### TNC En cuivre

**TNC010** m Tuyauterie en cuivre.
Tuyauterie constituée de tube en cuivre rigide avec paroi de 1 mm d'épaisseur et 10/12 mm de diamètre. Installation en surface. Comprend le matériau auxiliaire pour le montage et la fixation à l'ouvrage, les accessoires et les pièces spéciales.
Inclut: Implantation. Mise en place et fixation des tuyaux, des accessoires et des pièces spéciales.
Critère pour le métré: Longueur mesurée selon documentation graphique du Projet.
Critère pour le mémoire: On mesurera la longueur réellement exécutée selon les spécifications du Projet.

| Code | U | Désignation | Quantité | Prix | Montant |
|---|---|---|---|---|---|
| mt37tca400a | U | Matériau auxiliaire pour montage et fixation à l'ouvrage des tuyaux en cuivre rigide, de 10/12 mm de diamètre. (matériau) | 1.000 | 185.00 | 185.00 |
| mt37tca010ag | m | Tube en cuivre rigide avec paroi de 1 mm d'épaisseur et 10/12 mm de diamètre, selon NF EN 1057, avec le prix augmenté de 30% pour cause d'accessoires et pièces spéciales. (matériau) | 1.000 | 4810.07 | 4810.07 |
| op00ato010 |  | Tournevis. | 1.000 | 0.00 | 0.00 |
| op00mar010 |  | Marteau. | 1.000 | 0.00 | 0.00 |
| op00tal010 |  | Perceuse. | 1.000 | 0.00 | 0.00 |
| mo008 | h | Compagnon professionnel III/CP2 plombier. (main-d'œuvre) | 0.265 | 1625.89 | 430.86 |
| mo107 | h | Ouvrier professionnel II/OP plombier. (main-d'œuvre) | 0.265 | 1180.54 | 312.84 |
| % | % | Frais de chantier des unités d'ouvrage | 2 % | 5738.77 | 114.78 |
|  |  | Coûts directs |  |  | 5853.55 |
