# Tuyauterie multicouche en polyéthylène résistant à la température/aluminium/polyéthylène résistant à la température (PE-RT/Al/PE-RT), pré-isolée thermiquement

- Propriété du fichier: CYPE INGENIEROS, S.A.
- Format: FIEBDC-3/2002
- Zone géographique: Mali
- Devise: XOF
- Coûts indirects: 3.00 %
- Frais généraux: 13.00 %
- Bénéfice: 6.00 %
- TVA: 18.00 %

## T Équipements techniques

### TN Canalisations pour fluides

#### TNU Multicouches, pré-isolées

**TNU020** m Tuyauterie multicouche en polyéthylène résistant à la température/aluminium/polyéthylène résistant à la température (PE-RT/Al/PE-RT), pré-isolée thermiquement.
Tuyauterie constituée de tube multicouche en polyéthylène résistant à la température/aluminium/polyéthylène résistant à la température (PE-RT/Al/PE-RT), de 16 mm de diamètre extérieur et 2 mm d'épaisseur, série 5, classe 1-2-4-5/6 bar, fourni en rouleaux, avec isolation thermique, de 6 mm d'épaisseur et couche de protection. Installation en surface. Comprend le matériau auxiliaire pour le montage et la fixation à l'ouvrage, les accessoires et les pièces spéciales.
Inclut: Implantation. Mise en place et fixation des tuyaux, des accessoires et des pièces spéciales.
Critère pour le métré: Longueur mesurée selon documentation graphique du Projet.
Critère pour le mémoire: On mesurera la longueur réellement exécutée selon les spécifications du Projet.

| Code | U | Désignation | Quantité | Prix | Montant |
|---|---|---|---|---|---|
| mt37tpf425a | U | Matériau auxiliaire pour montage et fixation à l'ouvrage des tuyaux multicouche en polyéthylène résistant à la température/aluminium/polyéthylène résistant à la température (PE-RT/Al/PE-RT), avec isolation thermique, de 16 de diamètre extérieur. (matériau) | 1.000 | 169.05 | 169.05 |
| mt37tpf025ag | m | Tube multicouche en polyéthylène résistant à la température/aluminium/polyéthylène résistant à la température (PE-RT/Al/PE-RT), de 16 mm de diamètre extérieur et 2 mm d'épaisseur, série 5, classe 1-2-4-5/6 bar, fourni en rouleaux, avec isolation thermique, de 6 mm d'épaisseur et couche de protection, selon NF EN ISO 21003-2, avec le prix augmenté de 30% pour cause d'accessoires et pièces spéciales. (matériau) | 1.000 | 4395.34 | 4395.34 |
| op00ato010 |  | Tournevis. | 1.000 | 0.00 | 0.00 |
| op00mar010 |  | Marteau. | 1.000 | 0.00 | 0.00 |
| op00tal010 |  | Perceuse. | 1.000 | 0.00 | 0.00 |
| mo008 | h | Compagnon professionnel III/CP2 plombier. (main-d'œuvre) | 0.039 | 1625.89 | 63.41 |
| mo107 | h | Ouvrier professionnel II/OP plombier. (main-d'œuvre) | 0.039 | 1180.54 | 46.04 |
| % | % | Frais de chantier des unités d'ouvrage | 2 % | 4673.84 | 93.48 |
|  |  | Coûts directs |  |  | 4767.32 |
