# Pré-installation de compteur pour approvisionnement en eau potable

- Propriété du fichier: CYPE INGENIEROS, S.A.
- Format: FIEBDC-3/2002
- Zone géographique: Mali
- Devise: XOF
- Coûts indirects: 3.00 %
- Frais généraux: 13.00 %
- Bénéfice: 6.00 %
- TVA: 18.00 %

## T Équipements techniques

### TP Installations de distribution de l'eau

#### TPC Compteurs

**TPC010** U Pré-installation de compteur pour approvisionnement en eau potable.
Pré-installation de compteur général d'eau 1/2" DN 15 mm, mis en place dans une niche, connecté à la ramification d'arrivée et au tube d'alimentation, constituée de vanne d'arrivée à sphère en laiton nickelé; robinet de vérification; clapet antipollution; clapet de non retour en laiton et robinet après compteur à sphère en laiton nickelé. Comprend le cadre et le couvercle en fonte ductile pour accès et les matériels et les produits complémentaires.
Critère d'évaluation économique: Le prix ne comprend pas le compteur d'eau.
Inclut: Implantation. Mise en place et fixation des accessoires et des pièces spéciales. Connexion et contrôle de son bon fonctionnement.
Critère pour le métré: Nombre d'unités prévues, selon documentation graphique du Projet.
Critère pour le mémoire: On mesurera le nombre d'unités réellement exécutées selon les spécifications du Projet.

| Code | U | Désignation | Quantité | Prix | Montant |
|---|---|---|---|---|---|
| mt37sve010b | U | Vanne à sphère en laiton nickelé à visser de 1/2". (matériau) | 2.000 | 4245.44 | 8490.88 |
| mt37www060b | U | Clapet antipollution de laiton, avec tamis en acier inoxydable avec perforations de 0,4 mm de diamètre, avec filet de 1/2", pour une pression maximale de travail de 16 bar et une température maximale de 110°C. (matériau) | 1.000 | 3612.96 | 3612.96 |
| mt37sgl012a | U | Robinet de vérification en laiton, à visser, de 1/2". (matériau) | 1.000 | 4411.07 | 4411.07 |
| mt37svr010a | U | Clapet de non retour en laiton à visser de 1/2". (matériau) | 1.000 | 3690.20 | 3690.20 |
| mt37aar010a | U | Cadre et couvercle en fonte ductile de 30x30 cm, selon la Compagnie Fournisseur. (matériau) | 1.000 | 14975.33 | 14975.33 |
| mt37www010 | U | Produits complémentaires pour installations de plomberie. (matériau) | 1.000 | 1201.46 | 1201.46 |
| mo008 | h | Compagnon professionnel III/CP2 plombier. (main-d'œuvre) | 1.034 | 1610.98 | 1665.75 |
| mo107 | h | Ouvrier professionnel II/OP plombier. (main-d'œuvre) | 0.517 | 1169.71 | 604.74 |
| % | % | Frais de chantier des unités d'ouvrage | 4 % | 38652.39 | 1546.10 |
|  |  | Coûts directs |  |  | 40198.49 |
