# Compteur d'eau

- Propriété du fichier: CYPE INGENIEROS, S.A.
- Format: FIEBDC-3/2002
- Zone géographique: Mali
- Devise: XOF
- Coûts indirects: 3.00 %
- Frais généraux: 13.00 %
- Bénéfice: 6.00 %
- TVA: 18.00 %

## T Équipements techniques

### TP Installations de distribution de l'eau

#### TPC Compteurs

**TPC040** U Compteur d'eau.
Compteur d'eau par ultrasons, avec communication via câble, débit nominal 4 m³/h, diamètre nominal 20 mm, longueur 130 mm, connexions vissées mâle de 1" x 1", température maximale 50°C, pression maximale 16 bar, avec couvercle, batterie d'alimentation, raccords de connexion et pré-scellage.
Inclut: Implantation. Mise en place. Connexion.
Critère pour le métré: Nombre d'unités prévues, selon documentation graphique du Projet.
Critère pour le mémoire: On mesurera le nombre d'unités réellement exécutées selon les spécifications du Projet.

| Code | U | Désignation | Quantité | Prix | Montant |
|---|---|---|---|---|---|
| mt37cic110r | U | Compteur d'eau par ultrasons, avec communication via câble, débit nominal 4 m³/h, diamètre nominal 20 mm, longueur 130 mm, connexions vissées mâle de 1" x 1", température maximale 50°C, pression maximale 16 bar, avec couvercle, batterie d'alimentation, raccords de connexion et pré-scellage. (matériau) | 1.000 | 138060.55 | 138060.55 |
| mt38www012 | U | Produits complémentaires pour installation de chauffage et d'E.C.S. (matériau) | 1.000 | 1802.19 | 1802.19 |
| mo004 | h | Compagnon professionnel III/CP2 chauffagiste. (main-d'œuvre) | 0.582 | 1610.98 | 937.59 |
| % | % | Frais de chantier des unités d'ouvrage | 2 % | 140800.33 | 2816.01 |
|  |  | Coûts directs |  |  | 143616.34 |
