# Adoucisseur d'eau

- Propriété du fichier: CYPE INGENIEROS, S.A.
- Format: FIEBDC-3/2002
- Zone géographique: Mali
- Devise: XOF
- Coûts indirects: 3.00 %
- Frais généraux: 13.00 %
- Bénéfice: 6.00 %
- TVA: 18.00 %

## T Équipements techniques

### TP Installations de distribution de l'eau

#### TPE Systèmes de traitement des eaux

**TPE010** U Adoucisseur d'eau.
Adoucisseur d'eau compact avec commande volumétrique de trois cycles, filet de 3/4", pression de travail de 1,5 à 6 bar, débit de 1,2 m³/h et de 350x270x820 mm. Comprend les tubes entre les différents éléments et accessoires, les vannes de passage à sphère en laiton nickelé, le filtre à cartouche, l'électrovanne, la tuyauterie d'évacuation et le robinet pour la vidange. Totalement monté, connecté et testé.
Inclut: Implantation. Mise en place et fixation du adoucisseur d'eau. Mise en place et fixation des tuyauteries et des accessoires. Connexion.
Critère pour le métré: Nombre d'unités prévues, selon documentation graphique du Projet.
Critère pour le mémoire: On mesurera le nombre d'unités réellement exécutées selon les spécifications du Projet.

| Code | U | Désignation | Quantité | Prix | Montant |
|---|---|---|---|---|---|
| mt37sve010c | U | Vanne à sphère en laiton nickelé à visser de 3/4". (matériau) | 2.000 | 6268.27 | 12536.54 |
| mt37eqt010ba | U | Filtre à cartouche formé de la tête, du vase et de la cartouche en polypropylène bobiné, filet de 3/4", débit de 1,5 m³/h. (matériau) | 1.000 | 16337.36 | 16337.36 |
| mt37eqt100Bn | U | Adoucisseur d'eau compact avec commande volumétrique de trois cycles, filet de 3/4", pression de travail de 1,5 à 6 bar, débit de 1,2 m³/h et de 350x270x820 mm, y compris électrovanne pour le bypass. (matériau) | 1.000 | 739289.70 | 739289.70 |
| mt36tie010aa | m | Tube en PVC, série B, de 32 mm de diamètre et 3 mm d'épaisseur, avec extrémité évasée, selon NF EN 1329-1. (matériau) | 0.500 | 1158.55 | 579.28 |
| mt37sve010b | U | Vanne à sphère en laiton nickelé à visser de 1/2". (matériau) | 1.000 | 4245.44 | 4245.44 |
| mt37www010 | U | Produits complémentaires pour installations de plomberie. (matériau) | 1.000 | 1201.46 | 1201.46 |
| mo008 | h | Compagnon professionnel III/CP2 plombier. (main-d'œuvre) | 7.756 | 1610.98 | 12494.76 |
| mo107 | h | Ouvrier professionnel II/OP plombier. (main-d'œuvre) | 7.756 | 1169.71 | 9072.27 |
| % | % | Frais de chantier des unités d'ouvrage | 4 % | 795756.81 | 31830.27 |
|  |  | Coûts directs |  |  | 827587.08 |
