# Sprinkler

- Propriété du fichier: CYPE INGENIEROS, S.A.
- Format: FIEBDC-3/2002
- Zone géographique: Mali
- Devise: XOF
- Coûts indirects: 3.00 %
- Frais généraux: 13.00 %
- Bénéfice: 6.00 %
- TVA: 18.00 %

## T Équipements techniques

### TP Installations de distribution de l'eau

#### TPZ Protections contre les incendies pour logement

**TPZ020** U Sprinkler.
Sprinkler automatique à tête basse, résidentiel, réponse rapide, avec ampoule fusible en verre fragile de 3 mm de diamètre et dissolution alcoolique de couleur rouge, rupture à 68°C, de 1/2" DN 15 mm de diamètre de filet, coefficient de décharge K de 70 (métrique), avec enjoliveur, finition blanche. Comprend les accessoires et les pièces spéciales pour la connexion au réseau de distribution d'eau. Totalement monté, connecté et testé.
Inclut: Implantation de l'emplacement du sprinkler, en coordination avec le reste des installations ou des éléments qui pourraient interférer. Connexion au réseau de distribution d'eau.
Critère pour le métré: Nombre d'unités prévues, selon documentation graphique du Projet.
Critère pour le mémoire: On mesurera le nombre d'unités réellement exécutées selon les spécifications du Projet.

| Code | U | Désignation | Quantité | Prix | Montant |
|---|---|---|---|---|---|
| mt41upo010a | U | Sprinkler automatique à tête basse, résidentiel, réponse rapide, avec ampoule fusible en verre fragile de 3 mm de diamètre et dissolution alcoolique de couleur rouge, rupture à 68°C, de 1/2" DN 15 mm de diamètre de filet, coefficient de décharge K de 70 (métrique). (matériau) | 1.000 | 30805.07 | 30805.07 |
| mt41upo015a | U | Enjoliveur, finition blanche, pour sprinkler automatique à tête basse. (matériau) | 1.000 | 4417.94 | 4417.94 |
| mt37tpu530c | U | Té avec sortie filetée femelle, en plastique (PPSU), de 25 mm x 1/2" x 25 mm. (matériau) | 1.000 | 10430.47 | 10430.47 |
| mo008 | h | Compagnon professionnel III/CP2 plombier. (main-d'œuvre) | 0.323 | 1610.98 | 520.35 |
| mo107 | h | Ouvrier professionnel II/OP plombier. (main-d'œuvre) | 0.323 | 1169.71 | 377.82 |
| % | % | Frais de chantier des unités d'ouvrage | 2 % | 46551.65 | 931.03 |
|  |  | Coûts directs |  |  | 47482.68 |
