# Appareil d'atténuation de pression d'air positive

- Propriété du fichier: CYPE INGENIEROS, S.A.
- Format: FIEBDC-3/2002
- Zone géographique: Mali
- Devise: XOF
- Coûts indirects: 3.00 %
- Frais généraux: 13.00 %
- Bénéfice: 6.00 %
- TVA: 18.00 %

## T Équipements techniques

### TQ Installations d'évacuation des eaux usées

#### TQN Colonnes et descentes

**TQN130** U Appareil d'atténuation de pression d'air positive.
Appareil d'atténuation de pression d'air positive en PVC, de 110 mm de diamètre et capacité 3785 litres, adéquat pour températures de -20 à 60°C, classement Al selon NF EN 12380, avec joint élastique, connecté à la descente.
Inclut: Implantation. Montage et connexion.
Critère pour le métré: Nombre d'unités prévues, selon documentation graphique du Projet.
Critère pour le mémoire: On mesurera le nombre d'unités réellement exécutées selon les spécifications du Projet.

| Code | U | Désignation | Quantité | Prix | Montant |
|---|---|---|---|---|---|
| mt36vpj040e | U | Appareil d'atténuation de pression d'air positive en PVC, de 110 mm de diamètre et capacité 3785 litres, adéquat pour températures de -20 à 60°C, classement Al selon NF EN 12380, avec joint élastique. (matériau) | 1.000 | 742536.22 | 742536.22 |
| mo008 | h | Compagnon professionnel III/CP2 plombier. (main-d'œuvre) | 0.327 | 1610.98 | 526.79 |
| mo107 | h | Ouvrier professionnel II/OP plombier. (main-d'œuvre) | 0.327 | 1169.71 | 382.50 |
| % | % | Frais de chantier des unités d'ouvrage | 2 % | 743445.51 | 14868.91 |
|  |  | Coûts directs |  |  | 758314.42 |
