# Grille intérieure pour conduit de ventilation

- Propriété du fichier: CYPE INGENIEROS, S.A.
- Format: FIEBDC-3/2002
- Zone géographique: Mali
- Devise: XOF
- Coûts indirects: 3.00 %
- Frais généraux: 13.00 %
- Bénéfice: 6.00 %
- TVA: 18.00 %

## T Équipements techniques

### TV Climatisation et ventilation

#### TVG Ventilation mécanique pour garages

**TVG100** U Grille intérieure pour conduit de ventilation.
Grille de retour, d'aluminium extrudé, anodisé couleur naturelle E6-C-0, avec lames horizontales réglables individuellement, de 625x125 mm, fixation via vis visibles, montée dans conduit métallique rectangulaire. Comprend les accessoires de montage et les éléments de fixation.
Inclut: Implantation. Montage et fixation de la grille dans le conduit.
Critère pour le métré: Nombre d'unités prévues, selon documentation graphique du Projet.
Critère pour le mémoire: On mesurera le nombre d'unités réellement exécutées selon les spécifications du Projet.

| Code | U | Désignation | Quantité | Prix | Montant |
|---|---|---|---|---|---|
| mt42trx010bae | U | Grille de retour, d'aluminium extrudé, anodisé couleur naturelle E6-C-0, avec lames horizontales réglables individuellement, de 625x125 mm, fixation via vis visibles. (matériau) | 1.000 | 31796.81 | 31796.81 |
| mo011 | h | Compagnon professionnel III/CP2 monteur. (main-d'œuvre) | 0.297 | 1625.89 | 482.89 |
| mo080 | h | Ouvrier professionnel II/OP monteur. (main-d'œuvre) | 0.297 | 1182.79 | 351.29 |
| % | % | Frais de chantier des unités d'ouvrage | 2 % | 32630.99 | 652.62 |
|  |  | Coûts directs |  |  | 33283.61 |
