# Déshumidificateur de condensation

- Propriété du fichier: CYPE INGENIEROS, S.A.
- Format: FIEBDC-3/2002
- Zone géographique: Mali
- Devise: XOF
- Coûts indirects: 3.00 %
- Frais généraux: 13.00 %
- Bénéfice: 6.00 %
- TVA: 18.00 %

## T Équipements techniques

### TV Climatisation et ventilation

#### TVO Unités terminales non autonomes de climatisation

**TVO130** U Déshumidificateur de condensation.
Déshumidificateur pour adosser à la paroi, débit d'air nominal 600 m³/h, dimensions 800x650x230 mm, composé d'unité frigorifique complète, batterie de pré-traitement, batterie de post-traitement, enveloppe en MDF finition laquée blanche et grille en aluminium anodisé. Totalement monté, connecté et mis en marche par l'entreprise installatrice pour le contrôle de son bon fonctionnement.
Inclut: Implantation de l'unité. Mise en place et fixation de l'unité. Connecté aux réseaux de conduction d'eau, électrique et de récupération des condensats. Mise en marche.
Critère pour le métré: Nombre d'unités prévues, selon documentation graphique du Projet.
Critère pour le mémoire: On mesurera le nombre d'unités réellement exécutées selon les spécifications du Projet.

| Code | U | Désignation | Quantité | Prix | Montant |
|---|---|---|---|---|---|
| mt38rdz900d | U | Déshumidificateur pour adosser à la paroi, débit d'air nominal 600 m³/h, dimensions 800x650x230 mm, composé d'unité frigorifique complète, batterie de pré-traitement, batterie de post-traitement, enveloppe en MDF finition laquée blanche et grille en aluminium anodisé. (matériau) | 1.000 | 1535307.57 | 1535307.57 |
| mo005 | h | Compagnon professionnel III/CP2 installateur de climatisation. (main-d'œuvre) | 3.935 | 1625.89 | 6397.88 |
| mo104 | h | Ouvrier professionnel II/OP installateur de climatisation. (main-d'œuvre) | 3.935 | 1180.54 | 4645.42 |
| % | % | Frais de chantier des unités d'ouvrage | 2 % | 1546350.87 | 30927.02 |
|  |  | Coûts directs |  |  | 1577277.89 |
