# Regard dégrilleur en polyester renforcé de fibre de verre (PRFV)

- Propriété du fichier: CYPE Ingenieros S.A.
- Format: FIEBDC-3/2016
- Logiciel: Générateur de prix de la construction. CYPE Ingenieros, S.A.
- Date: 04/10/2024
- Zone géographique: Mali
- Devise: XOF
- Coûts indirects: 3 %
- Frais généraux: 13 %
- Bénéfice: 6 %
- TVA: 18 %

## A VRD et aménagements extérieurs

### AA Assainissement

#### AAL Traitement des eaux usées: éléments complémentaires

**AAL040** U Regard dégrilleur en polyester renforcé de fibre de verre (PRFV).
Regard dégrilleur en polyester renforcé de fibre de verre (PRFV), de 950x595x475 mm, avec bouche d'entrée et bouche de sortie, de 110 mm de diamètre, couvercle, grille de matières volumineuses, panier extractible et râteau.
Inclut: Implantation. Mise en place. Connexion et contrôle de son bon fonctionnement.
Critère pour le métré: Nombre d'unités prévues, selon documentation graphique du Projet.
Critère pour le mémoire: On mesurera le nombre d'unités réellement exécutées selon les spécifications du Projet.

| Code | U | Désignation | Quantité | Prix | Montant |
|---|---|---|---|---|---|
| mt46fpg020a | U | Regard dégrilleur en polyester renforcé de fibre de verre (PRFV), de 950x595x475 mm, avec bouche d'entrée et bouche de sortie, de 110 mm de diamètre, couvercle, grille de matières volumineuses, panier extractible et râteau, pour prétraitement des eaux usées. (matériau) | 1 | 671241.55 | 671241.550 |
| mo008 | h | Compagnon professionnel III/CP2 plombier. (main-d'œuvre) | 1.618 | 1625.89 | 2630.690 |
| mo107 | h | Ouvrier professionnel II/OP plombier. (main-d'œuvre) | 1.618 | 1180.54 | 1910.114 |
| % | % | Frais de chantier des unités d'ouvrage | 2 % | 675782.354 | 13515.647 |
|  |  | Coûts directs |  |  | 689298.001 |

## Ressources

**mt46fpg020a** U Regard dégrilleur en polyester renforcé de fibre de verre (PRFV)
Données techniques: Coût énergétique 861.363 MJ; Émission de CO2 39.902 kg
Déchets:
- emballage: re150101 Emballages en papier et en carton. (composant de déchet); quantité 1.584 kg; Code CED 15 01 01; Masse de l'élément 1 kg; Volume 0.001333 m3
