# Bouée de sauvetage

- Propriété du fichier: CYPE Ingenieros S.A.
- Format: FIEBDC-3/2016
- Logiciel: Générateur de prix de la construction. CYPE Ingenieros, S.A.
- Date: 16/04/2024
- Zone géographique: Mali
- Devise: XOF
- Coûts indirects: 3 %
- Frais généraux: 13 %
- Bénéfice: 6 %
- TVA: 18 %

## A VRD et aménagements extérieurs

### AB Bassins et équipements de piscine

#### ABA Accessoires

**ABA080** U Bouée de sauvetage.
Bouée de sauvetage pour piscine, en plastique, couleur orange, de 730 mm de diamètre.
Inclut: Montage et fixation des composants.
Critère pour le métré: Nombre d'unités prévues, selon documentation graphique du Projet.
Critère pour le mémoire: On mesurera le nombre d'unités réellement exécutées selon les spécifications du Projet.

| Code | U | Désignation | Quantité | Prix | Montant |
|---|---|---|---|---|---|
| mt47pep070a | U | Bouée de sauvetage pour piscine, en plastique, couleur orange, de 730 mm de diamètre. (matériau) | 1 | 176477.22 | 176477.220 |
| mo080 | h | Ouvrier professionnel II/OP monteur. (main-d'œuvre) | 0.068 | 1171.94 | 79.692 |
| % | % | Frais de chantier des unités d'ouvrage | 2 % | 176556.912 | 3531.138 |
|  |  | Coûts directs |  |  | 180088.050 |

## Ressources

**mt47pep070a** U Bouée de sauvetage pour piscine, en plastique, couleur orange, de 730 mm de diamètre
Données techniques: Coût énergétique 1690.660 MJ; Émission de CO2 88.978 kg
Déchets:
- emballage: re150101 Emballages en papier et en carton. (composant de déchet); quantité 0.038 kg; Code CED 15 01 01; Masse de l'élément 1 kg; Volume 0.001333 m3
