# Grille pour drainage

- Propriété du fichier: CYPE Ingenieros S.A.
- Format: FIEBDC-3/2016
- Logiciel: Générateur de prix de la construction. CYPE Ingenieros, S.A.
- Date: 16/04/2024
- Zone géographique: Mali
- Devise: XOF
- Coûts indirects: 3 %
- Frais généraux: 13 %
- Bénéfice: 6 %
- TVA: 18 %

## A VRD et aménagements extérieurs

### AB Bassins et équipements de piscine

#### ABP Pièces à sceller

**ABP040** U Grille pour drainage.
Grille circulaire pour drainage, en acier inoxydable AISI 316, de 200 mm de diamètre, avec cadre support en plastique, y compris les vis de fixation.
Inclut: Montage, connexion et contrôle de son bon fonctionnement.
Critère pour le métré: Nombre d'unités prévues, selon documentation graphique du Projet.
Critère pour le mémoire: On mesurera le nombre d'unités réellement exécutées selon les spécifications du Projet.

| Code | U | Désignation | Quantité | Prix | Montant |
|---|---|---|---|---|---|
| mt47ped081a | U | Grille circulaire pour drainage, en acier inoxydable AISI 316, de 200 mm de diamètre, avec cadre support en plastique, y compris les vis de fixation. (matériau) | 1 | 65762.74 | 65762.740 |
| mo107 | h | Ouvrier professionnel II/OP plombier. (main-d'œuvre) | 0.068 | 1169.71 | 79.540 |
| % | % | Frais de chantier des unités d'ouvrage | 2 % | 65842.280 | 1316.846 |
|  |  | Coûts directs |  |  | 67159.126 |

## Ressources

**mt47ped081a** U Grille circulaire pour drainage
Données techniques: Coût énergétique 285.759 MJ; Émission de CO2 42.061 kg
Déchets:
- emballage: re150101 Emballages en papier et en carton. (composant de déchet); quantité 0.072 kg; Code CED 15 01 01; Masse de l'élément 1 kg; Volume 0.001333 m3
