# Luminaire de lampadaire pour éclairage de zones piétonnes

- Propriété du fichier: CYPE Ingenieros S.A.
- Format: FIEBDC-3/2016
- Logiciel: Générateur de prix de la construction. CYPE Ingenieros, S.A.
- Date: 16/04/2024
- Zone géographique: Mali
- Devise: XOF
- Coûts indirects: 3 %
- Frais généraux: 13 %
- Bénéfice: 6 %
- TVA: 18 %

## A VRD et aménagements extérieurs

### AE Éclairage extérieur

#### AEL Lampadaires

**AEL030** U Luminaire de lampadaire pour éclairage de zones piétonnes.
Luminaire en fonte d'aluminium, finition laquée de couleur grise, réglable, de 100 W, facteur de puissance supérieur à 0,95, de 530 mm de diamètre et 682 mm de hauteur, avec 32 LED SMD 5050, température de couleur 3000 K, indice de reproduction chromatique supérieure à 80, taux d'éblouissement unifié inférieur à 12, flux lumineux 11519 lumens, avec degrés de protection IP66 et IK10.
Inclut: Implantation. Montage, connexion et contrôle de son bon fonctionnement.
Critère pour le métré: Nombre d'unités prévues, selon documentation graphique du Projet.
Critère pour le mémoire: On mesurera le nombre d'unités réellement exécutées selon les spécifications du Projet.

| Code | U | Désignation | Quantité | Prix | Montant |
|---|---|---|---|---|---|
| mt34ena290Bl | U | Luminaire en fonte d'aluminium, finition laquée de couleur grise, réglable, de 100 W, facteur de puissance supérieur à 0,95, de 530 mm de diamètre et 682 mm de hauteur, avec 32 LED SMD 5050, température de couleur 3000 K, indice de reproduction chromatique supérieure à 80, taux d'éblouissement unifié inférieur à 12, flux lumineux 11519 lumens, avec degrés de protection IP66 et IK10, à fixer sur un support de 59 mm de diamètre. (matériau) | 1 | 291709.4 | 291709.400 |
| mq07cce010a | h | Camion avec nacelle élévatrice à bras articulé de 16 m de hauteur maximale de travail et 260 kg de charge maximale. (matériel) | 0.811 | 9928.18 | 8051.754 |
| mo003 | h | Compagnon professionnel III/CP2 électricien. (main-d'œuvre) | 0.915 | 1610.98 | 1474.047 |
| mo102 | h | Ouvrier professionnel II/OP électricien. (main-d'œuvre) | 0.915 | 1169.71 | 1070.285 |
| % | % | Frais de chantier des unités d'ouvrage | 2 % | 302305.486 | 6046.110 |
|  |  | Coûts directs |  |  | 308351.596 |
