# Lampadaire pour éclairage de zones piétonnes

- Propriété du fichier: CYPE Ingenieros S.A.
- Format: FIEBDC-3/2016
- Logiciel: Générateur de prix de la construction. CYPE Ingenieros, S.A.
- Date: 16/04/2024
- Zone géographique: Mali
- Devise: XOF
- Coûts indirects: 3 %
- Frais généraux: 13 %
- Bénéfice: 6 %
- TVA: 18 %

## A VRD et aménagements extérieurs

### AE Éclairage extérieur

#### AEL Lampadaires

**AEL020** U Lampadaire pour éclairage de zones piétonnes.
Lampadaire avec distribution de lumière radialement asymétrique, avec luminaire circulaire de 420 mm de diamètre et 100 mm de hauteur, avec lampe LED de 53 W, avec corps d'aluminium injecté, aluminium et acier inoxydable, verre de sécurité, classe de protection I, degré de protection IP66, avec une plaque d'ancrage et des boutons, avec boîte de connexion et de protection, avec fusibles, conducteur intérieur, prise de terre avec piquet et regard de branchement et dérivation de 40x40x60 cm, avec cadre et tampon en fonte. Comprend les lampes.
Critère d'évaluation économique: Le prix ne comprend ni l'excavation des fondations ni la réalisation de la fondation.
Inclut: Implantation. Fixation de la colonne. Réalisation de la prise de terre. Montage, connexion et contrôle de son bon fonctionnement.
Critère pour le métré: Nombre d'unités prévues, selon documentation graphique du Projet.
Critère pour le mémoire: On mesurera le nombre d'unités réellement exécutées selon les spécifications du Projet.

| Code | U | Désignation | Quantité | Prix | Montant |
|---|---|---|---|---|---|
| mt34www020 | U | Regard de branchement et dérivation de 40x40x60 cm, avec cadre et tampon en fonte. (matériau) | 1 | 63419.89 | 63419.890 |
| mt34www040 | U | Boîte de connexion et de protection, avec fusibles. (matériau) | 1 | 5157.69 | 5157.690 |
| mt34www050 | m | Conducteur isolé en cuivre pour 0,6/1 kV de 2x2,5 mm². (matériau) | 4.9 | 360.44 | 1766.156 |
| mt35ttc010f | m | Conducteur de cuivre nu, de 35 mm². (matériau) | 2 | 6290.5 | 12581.000 |
| mt35tte010a | U | Électrode pour réseau de prise de terre cuivré avec 300 µm, fabriqué en acier, de 14 mm de diamètre et de 1,5 m de longueur. (matériau) | 1 | 13730.96 | 13730.960 |
| mt34beg105a | U | Lampadaire avec distribution de lumière radialement asymétrique, avec luminaire circulaire de 420 mm de diamètre et 100 mm de hauteur, avec lampe LED de 53 W, avec corps d'aluminium injecté, aluminium et acier inoxydable, verre de sécurité, classe de protection I, degré de protection IP66, avec une plaque d'ancrage et des boutons. (matériau) | 1 | 2311912.74 | 2311912.740 |
| mt34beg101a | U | Mât cylindrique pour luminaire, de 5000 mm de hauteur, d'aluminium laqué avec rail de montage. (matériau) | 1 | 949152.9 | 949152.900 |
| mq04cag010c | h | Camion grue jusqu'à 12 t de charge maximale. (matériel) | 1.159 | 30626.71 | 35496.357 |
| mo003 | h | Compagnon professionnel III/CP2 électricien. (main-d'œuvre) | 0.653 | 1610.98 | 1051.970 |
| mo102 | h | Ouvrier professionnel II/OP électricien. (main-d'œuvre) | 0.653 | 1169.71 | 763.821 |
| % | % | Frais de chantier des unités d'ouvrage | 2 % | 3395033.484 | 67900.670 |
|  |  | Coûts directs |  |  | 3462934.154 |

Déchets:
- pose: mt34www050 Conducteur isolé en cuivre pour 0,6/1 kV de 2x2,5 mm²; facteur de déchet 0.0164944
- pose: mt35ttc010f Conducteur de cuivre nu, de 35 mm²; facteur de déchet 0.0110016

## Ressources

**mt34www020** U Regard de branchement et dérivation de 40x40x60 cm, avec cadre et tampon en fonte
Données techniques: Coût énergétique 344.363 MJ; Émission de CO2 27.906 kg
Déchets:
- emballage: re150101 Emballages en papier et en carton. (composant de déchet); quantité 0.072 kg; Code CED 15 01 01; Masse de l'élément 1 kg; Volume 0.001333 m3

**mt34www040** U Boîte de connexion et de protection, avec fusibles
Données techniques: Coût énergétique 28.591 MJ; Émission de CO2 2.647 kg
Déchets:
- emballage: re150101 Emballages en papier et en carton; quantité 1.786 kg

**mt34www050** m Conducteur isolé en cuivre pour 0,6/1 kV de 2x2,5 mm²
Données techniques: Coût énergétique 1.675 MJ; Émission de CO2 0.087 kg; Code CED 17 04 11; Masse de l'élément 0.0445 kg; Volume 0.00003 m3
Déchets:
- emballage: re150101 Emballages en papier et en carton; quantité 0.065 kg

**mt35ttc010f** m Conducteur de cuivre nu, de 35 mm²
Données techniques: Coût énergétique 11.524 MJ; Émission de CO2 0.287 kg; Code CED 17 04 11; Masse de l'élément 0.3115 kg; Volume 0.000208 m3
Déchets:
- emballage: re150101 Emballages en papier et en carton; quantité 0.078 kg

**mt35tte010a** U Électrode pour réseau de prise de terre cuivré avec 300 µm
Données techniques: Coût énergétique 46.973 MJ; Émission de CO2 4.388 kg
Déchets:
- emballage: re150101 Emballages en papier et en carton; quantité 0.09 kg
- emballage: re170203 Plastique. (composant de déchet); quantité 0.045 kg; Code CED 17 02 03; Masse de l'élément 1 kg; Volume 0.001667 m3

**mt34beg105a** U Lampadaire avec distribution de lumière radialement asymétrique
Données techniques: Coût énergétique 638.032 MJ; Émission de CO2 62.030 kg
Déchets:
- emballage: re150101 Emballages en papier et en carton; quantité 0.18 kg
- emballage: re170203 Plastique; quantité 0.09 kg

**mt34beg101a** U Mât cylindrique pour luminaire, de 5000 mm de hauteur, d'aluminium laqué avec rail de montage
Données techniques: Coût énergétique 2335.353 MJ; Émission de CO2 168.365 kg
Déchets:
- emballage: re150101 Emballages en papier et en carton; quantité 1.616 kg
