# Revêtement de sol continu en béton imprimé, pour extérieurs

- Propriété du fichier: CYPE Ingenieros S.A.
- Format: FIEBDC-3/2016
- Logiciel: Générateur de prix de la construction. CYPE Ingenieros, S.A.
- Date: 16/04/2024
- Zone géographique: Mali
- Devise: XOF
- Coûts indirects: 3 %
- Frais généraux: 13 %
- Bénéfice: 6 %
- TVA: 18 %

## A VRD et aménagements extérieurs

### AS Revêtement de sols extérieurs

#### ASE Revêtements continus

**ASE010** m² Revêtement de sol continu en béton imprimé, pour extérieurs.
Revêtement de sol continu en béton imprimé, avec des joints, de 10 cm d'épaisseur, réalisé avec béton non armé confectionné sur le chantier BCN: CPJ-CEM II/A 32,5 - P - B 16 - 15/25 - E: 1 - NA - P 18-305, coulage avec des moyens manuels, extension et vibrage manuel via règle vibrante; coloriage et durcissement superficiel par saupoudrage avec du mortier décoratif de roulement pour revêtement de sol en béton, couleur blanche, rendement 4,5 kg/m²; finition imprimée en relief, application préalable de démoulant en poudre, couleur bordeaux; et couche de scellement finale avec résine imperméabilisante.
Critère d'évaluation économique: Le prix ne comprend ni la base du dallage ni l'exécution et le scellement des joints.
Inclut: Préparation de la surface d'appui du béton. Implantation des joints de construction, de dilatation et de retrait. Mise en place des coffrages. Application des niveaux. Arrosage de la surface de base. Connexion et ancrage des réseaux d'installations prévues. Préparation du béton. Coulage, extension et vibrage du béton. Nivellement et lissage manuel du béton. Séchage du béton. Application manuelle du mortier coloré durci. Application du démoulant jusqu'à obtenir un recouvrement total. Impression du béton à l'aide de moules. Retrait des coffrages. Nettoyage de la surface de béton, à l'aide d'une machine hydro-nettoyeuse à eau à pression. Application de la résine de finition.
Critère pour le métré: Surface mesurée en projection horizontale, selon documentation graphique du Projet.
Critère pour le mémoire: On mesurera, en projection horizontale, la surface réellement exécutée selon les spécifications du Projet.

| Code | U | Désignation | Quantité | Prix | Montant |
|---|---|---|---|---|---|
| mt08aaa010a | m³ | Eau. (matériau) | 0.019 | 1087.25 | 20.658 |
| mt01arg000a | m³ | Sable criblé. (matériau) | 0.045 | 15905.87 | 715.764 |
| mt01arg001ar | m³ | Gros granulats homogénéisés, de taille maximale 15/25 mm. (matériau) | 0.085 | 16986.05 | 1443.814 |
| mt08cem000a | kg | Ciment gris en sacs. (matériau) | 36.488 | 79.01 | 2882.917 |
| mt09wnc011ba | kg | Mortier décoratif de roulement pour revêtement de sol en béton, couleur blanche, composé de ciment, granulats de silice, additifs organiques et pigments. (matériau) | 4.5 | 329.4 | 1482.300 |
| mt09wnc020f | kg | Démoulant en poudre, couleur bordeaux, appliqué dans revêtements continus en béton imprimé, composé de charges, pigments et additifs organiques. (matériau) | 0.2 | 4081.74 | 816.348 |
| mt09wnc030a | kg | Résine imperméabilisante, pour le séchage et le scellement de revêtements continus en béton imprimé, composée de résine synthétique en dispersion aqueuse et additifs spécifiques. (matériau) | 0.25 | 7003.85 | 1750.963 |
| mq06vib020 | h | Règle vibrante de 3 m. (matériel) | 0.019 | 2442.81 | 46.413 |
| mq08lch040 | h | Hydronettoyeur à pression. (matériel) | 0.174 | 2406.2 | 418.679 |
| mo041 | h | Compagnon professionnel III/CP2 VRD espaces publics. (main-d'œuvre) | 0.358 | 1567.76 | 561.258 |
| mo087 | h | Ouvrier professionnel II/OP VRD espaces publics. (main-d'œuvre) | 0.448 | 1171.94 | 525.029 |
| % | % | Frais de chantier des unités d'ouvrage | 2 % | 10664.143 | 213.283 |
|  |  | Coûts directs |  |  | 10877.426 |

Déchets:
- pose: mt01arg000a Sable criblé; facteur de déchet 0.003
- pose: mt01arg001ar Gros granulats homogénéisés, de taille maximale 15/25 mm; facteur de déchet 0.00662338
- pose: mt08cem000a Ciment gris en sacs; facteur de déchet 0.00756
- pose: mt09wnc011ba; facteur de déchet 0.07
- pose: mt09wnc020f; facteur de déchet 0.038756
- pose: mt09wnc030a; facteur de déchet 0.03

## Ressources

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt09wnc011ba** kg Mortier décoratif de roulement pour revêtement de sol en béton
Données techniques: Coût énergétique 2.251 MJ; Émission de CO2 0.184 kg; Code CED 17 09 04; Masse de l'élément 1 kg; Volume 0.000667 m3
Déchets:
- emballage: re170203 Plastique; quantité 0.003 kg

**mt09wnc020f** kg Démoulant en poudre
Données techniques: Coût énergétique 88.520 MJ; Émission de CO2 4.792 kg; Code CED 17 09 04; Masse de l'élément 1 kg; Volume 0.000667 m3
Déchets:
- emballage: re170203 Plastique; quantité 0.003 kg

**mt09wnc030a** kg Résine imperméabilisante
Données techniques: Coût énergétique 75.527 MJ; Émission de CO2 2.872 kg; Code CED 17 09 04; Masse de l'élément 1 kg; Volume 0.000667 m3
Déchets:
- emballage: re170203 Plastique; quantité 0.003 kg
