# Profilé d'arrêt latéral de terrasse deck en WPC

- Propriété du fichier: CYPE Ingenieros S.A.
- Format: FIEBDC-3/2016
- Logiciel: Générateur de prix de la construction. CYPE Ingenieros, S.A.
- Date: 16/04/2024
- Zone géographique: Mali
- Devise: XOF
- Coûts indirects: 3 %
- Frais généraux: 13 %
- Bénéfice: 6 %
- TVA: 18 %

## A VRD et aménagements extérieurs

### AS Revêtement de sols extérieurs

#### ASW Lames en WPC

**ASW020** m Profilé d'arrêt latéral de terrasse deck en WPC.
Profilé massif en WPC avec polyéthylène et fibres de bois, de 24x136x2440 mm, deux faces visibles, l'une avec texture de bois et l'autre avec rainures fines, à bords droits, fixé aux lambourdes avec vis autoforeuses, d'acier au carbone, de 5 mm de diamètre et 63 mm de longueur, avec traitement anticorrosion, dans une terrasse deck en WPC.
Inclut: Implantation, marquage et coupe de la partie excédante du profilé d'arrêt latéral. Fixation du profilé d'arrêt latéral aux lambourdes.
Critère pour le métré: Longueur mesurée selon documentation graphique du Projet. Le métré par casses et découpes n'a pas été augmenté, puisque 5% de pièces de plus ont été considérées dans la décomposition.
Critère pour le mémoire: On mesurera la longueur réellement exécutée selon les spécifications du Projet.

| Code | U | Désignation | Quantité | Prix | Montant |
|---|---|---|---|---|---|
| mt18fmp020f | m | Profilé massif en WPC avec polyéthylène et fibres de bois, de 24x136x2440 mm, deux faces visibles, l'une avec texture de bois et l'autre avec rainures fines, à bords droits, selon NF EN 15534-4, pour arrêt latéral de terrasse deck en WPC. (matériau) | 1.05 | 7299.51 | 7664.486 |
| mt18acc080a | U | Vis autoforeuse, d'acier au carbone, de 5 mm de diamètre et 63 mm de longueur, avec traitement anticorrosion. (matériau) | 7 | 98.46 | 689.220 |
| mo017 | h | Compagnon professionnel III/CP2 menuisier bois. (main-d'œuvre) | 0.138 | 1590.43 | 219.479 |
| mo058 | h | Ouvrier professionnel II/OP menuisier bois. (main-d'œuvre) | 0.138 | 1179.19 | 162.728 |
| % | % | Frais de chantier des unités d'ouvrage | 2 % | 8735.913 | 174.718 |
|  |  | Coûts directs |  |  | 8910.631 |

Déchets:
- pose: mt18fmp020f; facteur de déchet 0.00922362
- pose: mt18acc080a Vis autoforeuse, d'acier au carbone, de 5 mm de diamètre et 63 mm de longueur, avec traitement anticorrosion; facteur de déchet 0.00491667

## Ressources

**mt18fmp020f** m Profilé massif en WPC avec polyéthylène et fibres de bois
Données techniques: Coût énergétique 193.524 MJ; Émission de CO2 -0.316 kg; Code CED 17 02 01; Masse de l'élément 4.7 kg; Volume 0.004273 m3
Déchets:
- emballage: re170203 Plastique. (composant de déchet); quantité 0.003 kg; Code CED 17 02 03; Masse de l'élément 1 kg; Volume 0.001667 m3

**mt18acc080a** U Vis autoforeuse, d'acier au carbone, de 5 mm de diamètre et 63 mm de longueur, avec traitement anticorrosion
Données techniques: Coût énergétique 0.120 MJ; Émission de CO2 0.007 kg; Code CED 17 04 05; Masse de l'élément 0.012 kg; Volume 0.000006 m3
Déchets:
- emballage: re150101 Emballages en papier et en carton. (composant de déchet); quantité 0.001 kg; Code CED 15 01 01; Masse de l'élément 1 kg; Volume 0.001333 m3
