# Bouche d'arrosage

- Propriété du fichier: CYPE Ingenieros S.A.
- Format: FIEBDC-3/2016
- Logiciel: Générateur de prix de la construction. CYPE Ingenieros, S.A.
- Date: 16/04/2024
- Zone géographique: Mali
- Devise: XOF
- Coûts indirects: 3 %
- Frais généraux: 13 %
- Bénéfice: 6 %
- TVA: 18 %

## A VRD et aménagements extérieurs

### AV Espaces verts et mobilier urbain

#### AVA Arrosage

**AVA050** U Bouche d'arrosage.
Bouche d'arrosage type baïonnette, en laiton, connexion de 3/4" de diamètre, avec couvercle muni d'une clé, enterrée. Comprend les accessoires de connexion à la tuyauterie d'approvisionnement et de distribution.
Inclut: Installation dans le terrain et connexion hydraulique à la tuyauterie d'approvisionnement et distribution. Remplissage de la tranchée. Nettoyage hydraulique de l'unité.
Critère pour le métré: Nombre d'unités prévues, selon documentation graphique du Projet.
Critère pour le mémoire: On mesurera le nombre d'unités réellement exécutées selon les spécifications du Projet.

| Code | U | Désignation | Quantité | Prix | Montant |
|---|---|---|---|---|---|
| mt48wwg115b | U | Bouche d'arrosage type baïonnette, en laiton, connexion de 3/4" de diamètre, avec couvercle muni d'une clé. (matériau) | 1 | 21399.52 | 21399.520 |
| mt37tpj023cb | U | Collier de prise en charge en PP avec deux vis, pour tube de 32 mm de diamètre extérieur, avec prise pour connexion filetée de 3/4" de diamètre, PN=16 atm, avec joints élastiques en EPDM, selon NF EN ISO 15874-3. (matériau) | 1 | 2247.59 | 2247.590 |
| mt37tpa030aa | m | Tube en polyéthylène PE 40 de couleur noire avec des bandes de couleur bleue, de 20 mm de diamètre extérieur et 2,8 mm d'épaisseur, PN=10 atm, selon NF EN 12201-2. (matériau) | 1 | 926.84 | 926.840 |
| mo008 | h | Compagnon professionnel III/CP2 plombier. (main-d'œuvre) | 0.262 | 1610.98 | 422.077 |
| mo107 | h | Ouvrier professionnel II/OP plombier. (main-d'œuvre) | 0.262 | 1169.71 | 306.464 |
| % | % | Frais de chantier des unités d'ouvrage | 2 % | 25302.491 | 506.050 |
|  |  | Coûts directs |  |  | 25808.541 |

Déchets:
- pose: mt37tpj023cb; facteur de déchet 0.0275
- pose: mt37tpa030aa; facteur de déchet 0.044

## Ressources

**mt37tpj023cb** U Collier de prise en charge en PP avec deux vis
Données techniques: Coût énergétique 36.833 MJ; Émission de CO2 1.858 kg; Code CED 17 02 03; Masse de l'élément 0.38 kg; Volume 0.000633 m3
Déchets:
- emballage: re150101 Emballages en papier et en carton. (composant de déchet); quantité 0.035 kg; Code CED 15 01 01; Masse de l'élément 1 kg; Volume 0.001333 m3

**mt37tpa030aa** m Tube en polyéthylène PE 40 de couleur noire avec des bandes de couleur bleue
Données techniques: Coût énergétique 30.101 MJ; Émission de CO2 0.800 kg; Code CED 17 02 03; Masse de l'élément 0.18 kg; Volume 0.0003 m3
Déchets:
- emballage: re170201 Bois. (composant de déchet); quantité 0.04 kg; Code CED 17 02 01; Masse de l'élément 1 kg; Volume 0.000909 m3
