# Ligne électrique

- Propriété du fichier: CYPE Ingenieros S.A.
- Format: FIEBDC-3/2016
- Logiciel: Générateur de prix de la construction. CYPE Ingenieros, S.A.
- Date: 04/10/2024
- Zone géographique: Mali
- Devise: XOF
- Coûts indirects: 3 %
- Frais généraux: 13 %
- Bénéfice: 6 %
- TVA: 18 %

## A VRD et aménagements extérieurs

### AV Espaces verts et mobilier urbain

#### AVA Arrosage

**AVA120** m Ligne électrique.
Ligne électrique monophasée enterrée pour alimentation d'électrovannes et d'automatismes d'arrosage, constituée de câbles unipolaires avec conducteurs de cuivre, RZ1-K (AS) Cca-s1b,d1,a1 3G1 mm², sa tension assignée étant de 0,6/1 kV, sous tube protecteur en polyéthylène à double paroi, de 40 mm de diamètre, résistance à la compression supérieure à 250 N, fourni en rouleau, placé sur lit de sable de 10 cm d'épaisseur, dûment compacté et nivelé avec une pilonneuse vibrante à guidage manuel, remblai latéral compacté et remblai postérieur avec le même sable jusqu'à 10 cm au-dessus de la génératrice supérieure de la tuyauterie, ne comprend ni l'excavation ni le remblai postérieur proprement dit des tranchées. Totalement montée et connectée.
Inclut: Implantation et tracé de la ligne. Suppression des terres lâches du fond de l'excavation. Déversement du sable dans le fond de l'excavation. Mise en place du tube dans la tranchée. Pose des câbles. Connexion. Exécution du remblai enveloppe.
Critère pour le métré: Longueur mesurée selon documentation graphique du Projet.
Critère pour le mémoire: On mesurera la longueur réellement exécutée selon les spécifications du Projet.

| Code | U | Désignation | Quantité | Prix | Montant |
|---|---|---|---|---|---|
| mt01ara010a | m³ | Sable avec granulométrie de 0 à 5 mm de diamètre, propre. (matériau) | 0.083 | 9080.02 | 753.642 |
| mt35aia080aa | m | Tube courbable, fourni en rouleau, de polyéthylène à double paroi (intérieure lisse et extérieure annelée), de couleur orange, de 40 mm de diamètre nominal, pour canalisation enterrée, résistance à la compression 250 N, avec degré de protection IP549 selon NF EN 60529. Selon NF EN 61386-1, NF EN 61386-22 et NF EN 50086-2-4. (matériau) | 1 | 1552.47 | 1552.470 |
| mt35cun010a1 | m | Câble unipolaire RZ1-K (AS), sa tension assignée étant de 0,6/1 kV, réaction au feu classe Cca-s1b,d1,a1 selon FR EN 50575, avec conducteur de cuivre classe 5 (-K) de 1 mm² de section, avec isolation de polyéthylène réticulé (R) et gaine en composé thermoplastique à base de polyoléfine sans halogènes à faible émission de fumées et de gaz corrosifs (Z1). Selon CEI 60502-1. (matériau) | 3 | 398.83 | 1196.490 |
| mt35www010 | U | Produits complémentaires pour installations électriques. (matériau) | 0.2 | 1273.51 | 254.702 |
| mq04dua020b | h | Dumper à décharge frontale de 2 t de charge utile. (matériel) | 0.01 | 4869.44 | 48.694 |
| mq02rop020 | h | Pilonneuse vibrante à guidage manuel, de 80 kg, avec plaque de 30x30 cm. (matériel) | 0.072 | 1838.52 | 132.373 |
| mq02cia020j | h | Camion citerne, de 8 m³ de capacité. (matériel) | 0.001 | 55765.2 | 55.765 |
| mo041 | h | Compagnon professionnel III/CP2 VRD espaces publics. (main-d'œuvre) | 0.063 | 1582.28 | 99.684 |
| mo087 | h | Ouvrier professionnel II/OP VRD espaces publics. (main-d'œuvre) | 0.063 | 1182.79 | 74.516 |
| mo003 | h | Compagnon professionnel III/CP2 électricien. (main-d'œuvre) | 0.052 | 1625.89 | 84.546 |
| mo102 | h | Ouvrier professionnel II/OP électricien. (main-d'œuvre) | 0.046 | 1180.54 | 54.305 |
| % | % | Frais de chantier des unités d'ouvrage | 2 % | 4307.187 | 86.144 |
|  |  | Coûts directs |  |  | 4393.331 |

Déchets:
- pose: mt01ara010a Sable avec granulométrie de 0 à 5 mm de diamètre, propre; facteur de déchet 0.003
- pose: mt35aia080aa; facteur de déchet 0.0275
- pose: mt35cun010a1; facteur de déchet 0.0165

## Ressources

**mt01ara010a** m³ Sable avec granulométrie de 0 à 5 mm de diamètre, propre
Données techniques: Coût énergétique 146.250 MJ; Émission de CO2 7.800 kg; Code CED 01 04 09; Masse de l'élément 1950 kg; Volume 1.21875 m3

**mt35aia080aa** m Tube courbable, fourni en rouleau
Données techniques: Coût énergétique 40.690 MJ; Émission de CO2 2.020 kg; Code CED 17 02 03; Masse de l'élément 0.42 kg; Volume 0.0007 m3

**mt35cun010a1** m Câble unipolaire RZ1-K (AS)
Données techniques: Coût énergétique 4.553 MJ; Émission de CO2 0.294 kg; Code CED 17 04 11; Masse de l'élément 0.04 kg; Volume 0.000027 m3
Déchets:
- emballage: re150101 Emballages en papier et en carton. (composant de déchet); quantité 0.065 kg; Code CED 15 01 01; Masse de l'élément 1 kg; Volume 0.001333 m3
