# Source

- Propriété du fichier: CYPE Ingenieros S.A.
- Format: FIEBDC-3/2016
- Logiciel: Générateur de prix de la construction. CYPE Ingenieros, S.A.
- Date: 04/10/2024
- Zone géographique: Mali
- Devise: XOF
- Coûts indirects: 3 %
- Frais généraux: 13 %
- Bénéfice: 6 %
- TVA: 18 %

## A VRD et aménagements extérieurs

### AV Espaces verts et mobilier urbain

#### AVF Fontaines

**AVF010** U Source.
Source en fonte de 1,25 m de hauteur, section circulaire de 20 cm de diamètre, avec un robinet en laiton et évacuation dans bac, fixée avec chevilles et vis en acier à une surface support (non comprise dans ce prix). Totalement montée.
Inclut: Implantation des alignements et des niveaux. Mise en place et fixation des pièces.
Critère pour le métré: Nombre d'unités prévues, selon documentation graphique du Projet.
Critère pour le mémoire: On mesurera le nombre d'unités réellement exécutées selon les spécifications du Projet.

| Code | U | Désignation | Quantité | Prix | Montant |
|---|---|---|---|---|---|
| mt52mug090a | U | Source en fonte de 1,25 m de hauteur, section circulaire de 20 cm de diamètre, avec un robinet en laiton et évacuation dans bac. (matériau) | 1 | 463797.55 | 463797.550 |
| mt52mug200k | U | Répercussion, dans la mise en place de source, d'éléments de fixation sur surface support: chevilles et vis en acier. (matériau) | 1 | 3421.26 | 3421.260 |
| mq04cag010a | h | Camion grue jusqu'à 6 t de charge maximale. (matériel) | 0.58 | 25975.61 | 15065.854 |
| mo041 | h | Compagnon professionnel III/CP2 VRD espaces publics. (main-d'œuvre) | 0.347 | 1582.28 | 549.051 |
| mo087 | h | Ouvrier professionnel II/OP VRD espaces publics. (main-d'œuvre) | 0.347 | 1182.79 | 410.428 |
| % | % | Frais de chantier des unités d'ouvrage | 2 % | 483244.143 | 9664.883 |
|  |  | Coûts directs |  |  | 492909.026 |

## Ressources

**mt52mug090a** U Source en fonte de 1,25 m de hauteur
Données techniques: Coût énergétique 5203.731 MJ; Émission de CO2 347.711 kg
Déchets:
- emballage: re150101 Emballages en papier et en carton. (composant de déchet); quantité 1.401 kg; Code CED 15 01 01; Masse de l'élément 1 kg; Volume 0.001333 m3
