# Arrosage

- Propriété du fichier: CYPE Ingenieros S.A.
- Format: FIEBDC-3/2016
- Logiciel: Générateur de prix de la construction. CYPE Ingenieros, S.A.
- Date: 04/10/2024
- Zone géographique: Mali
- Devise: XOF
- Coûts indirects: 3 %
- Frais généraux: 13 %
- Bénéfice: 6 %
- TVA: 18 %

## A VRD et aménagements extérieurs

### AV Espaces verts et mobilier urbain

#### AVP Préparation du terrain

**AVP070** m² Arrosage.
Arrosage avec des moyens manuels, via, tuyau connecté à bouche d'arrosage, avec un rendement de 5 l/m², en tâchant d'avoir une répartition uniforme.
Inclut: Humidification du terrain.
Critère pour le métré: Surface mesurée en projection horizontale, selon documentation graphique du Projet.
Critère pour le mémoire: On mesurera, en projection horizontale, la surface réellement exécutée selon les spécifications du Projet.

| Code | U | Désignation | Quantité | Prix | Montant |
|---|---|---|---|---|---|
| mt08aaa010a | m³ | Eau. (matériau) | 0.005 | 1092.17 | 5.461 |
| mo115 | h | Ouvrier jardinier. (main-d'œuvre) | 0.005 | 1139.57 | 5.698 |
| % | % | Frais de chantier des unités d'ouvrage | 2 % | 11.159 | 0.223 |
|  |  | Coûts directs |  |  | 11.382 |

## Ressources

**mt08aaa010a** m³ Eau
Données techniques: Coût énergétique 60.000 MJ; Émission de CO2 30.000 kg
