# Suppression d'un enduit monocouche de parement extérieur

- Propriété du fichier: CYPE Ingenieros S.A.
- Format: FIEBDC-3/2016
- Logiciel: Générateur de prix de la construction. CYPE Ingenieros, S.A.
- Date: 16/04/2024
- Zone géographique: Mali
- Devise: XOF
- Coûts indirects: 3 %
- Frais généraux: 13 %
- Bénéfice: 6 %
- TVA: 18 %

## E Enveloppe et finition extérieure

### ED Enduits de mortier industriel

#### EDD Démolition

**EDD010** m² Suppression d'un enduit monocouche de parement extérieur.
Suppression d'un enduit monocouche appliqué sur un parement horizontal extérieur de plus de 3 m de hauteur, avec marteau électrique, sans détériorer la surface support, qui restera à découvert et prête à recevoir un futur revêtement, et chargement manuel dans le camion ou la benne.
Inclut: Suppression du revêtement. Retrait et stockage des décombres. Nettoyage des restes d'ouvrage. Chargement des décombres dans le camion ou la benne.
Critère pour le métré: Surface mesurée selon documentation graphique du Projet.
Critère pour le mémoire: On mesurera la surface réellement démolie selon les spécifications du Projet.

| Code | U | Désignation | Quantité | Prix | Montant |
|---|---|---|---|---|---|
| mq05mai040 | h | Marteau électrique. (matériel) | 0.559 | 1464.64 | 818.734 |
| mo113 | h | Ouvrier d'exécution I/OE1 construction. (main-d'œuvre) | 0.858 | 1129.12 | 968.785 |
| % | % | Frais de chantier des unités d'ouvrage | 2 % | 1787.519 | 35.750 |
|  |  | Coûts directs |  |  | 1823.269 |

Déchets:
- démolition: ruo170101 Béton (bétons, mortiers et préfabriqués). (composant de déchet); quantité 32 kg; Code CED 17 01 01; Masse de l'élément 1 kg; Volume 0.000667 m3
- démolition: ruo170203 Plastique. (composant de déchet); quantité 0.063 kg; Code CED 17 02 03; Masse de l'élément 1 kg; Volume 0.001667 m3
- démolition: ruo010408 Déchets de gravats et roches triturées distincts de ceux mentionnés dans le code 01 04 07. (composant de déchet); quantité 15 kg; Code CED 01 04 08; Masse de l'élément 1 kg; Volume 0.000667 m3
