# Rideau thermique

- Propriété du fichier: CYPE Ingenieros S.A.
- Format: FIEBDC-3/2016
- Logiciel: Générateur de prix de la construction. CYPE Ingenieros, S.A.
- Date: 04/10/2024
- Zone géographique: Mali
- Devise: XOF
- Coûts indirects: 3 %
- Frais généraux: 13 %
- Bénéfice: 6 %
- TVA: 18 %

## E Enveloppe et finition extérieure

### EF Fermetures et protections solaires

#### EFR Rideaux

**EFR030** U Rideau thermique.
Rideau thermique, de 1000x2100 mm, constitué de deux couches textiles, l'une d'elles 100% polyester et l'autre 99,9% polyester et 0,01% aluminium, gamme basique, couleur à choisir, réduction de la transmission lumineuse entre 75% et 85%, transmittance thermique entre 10 et 16 W/(m²K).
Inclut: Mise en place du rideau.
Critère pour le métré: Nombre d'unités prévues, selon documentation graphique du Projet.
Critère pour le mémoire: On mesurera le nombre d'unités réellement exécutées selon les spécifications du Projet.

| Code | U | Désignation | Quantité | Prix | Montant |
|---|---|---|---|---|---|
| mt44cor050a | m² | Rideau thermique, constitué de deux couches textiles, l'une d'elles 100% polyester et l'autre 99,9% polyester et 0,01% aluminium, gamme basique, couleur à choisir, réduction de la transmission lumineuse entre 75% et 85%, transmittance thermique entre 10 et 16 W/(m²K). (matériau) | 2.1 | 15488.6 | 32526.060 |
| mo011 | h | Compagnon professionnel III/CP2 monteur. (main-d'œuvre) | 0.139 | 1625.89 | 225.999 |
| mo080 | h | Ouvrier professionnel II/OP monteur. (main-d'œuvre) | 0.139 | 1182.79 | 164.408 |
| % | % | Frais de chantier des unités d'ouvrage | 2 % | 32916.467 | 658.329 |
|  |  | Coûts directs |  |  | 33574.796 |
