# Bardage de façade de plaques en polycarbonate cellulaire

- Propriété du fichier: CYPE Ingenieros S.A.
- Format: FIEBDC-3/2016
- Logiciel: Générateur de prix de la construction. CYPE Ingenieros, S.A.
- Date: 16/04/2024
- Zone géographique: Mali
- Devise: XOF
- Coûts indirects: 3 %
- Frais généraux: 13 %
- Bénéfice: 6 %
- TVA: 18 %

## E Enveloppe et finition extérieure

### EL Façades légères

#### ELP Plaques de polycarbonate

**ELP010** m² Bardage de façade de plaques en polycarbonate cellulaire.
Bardage de façade de plaques translucides planes en polycarbonate cellulaire, de 30 mm d'épaisseur et 333 mm de largeur, fixées mécaniquement sur une structure porteuse ou ossature secondaire. Comprend les accessoires de fixation des plaques.
Critère d'évaluation économique: Le prix ne comprend ni la structure support ni la résolution des points singuliers.
Inclut: Implantation. Découpe, préparation et mise en place des plaques. Fixation mécanique des plaques.
Critère pour le métré: Surface mesurée selon documentation graphique du Projet, sans dupliquer les coins ni les rencontres, en déduisant les ouvertures de surface supérieure à 3 m².
Critère pour le mémoire: On mesurera la surface réellement exécutée selon les spécifications du Projet, sans dupliquer les coins ni les rencontres, en déduisant les ouvertures de surface supérieure à 3 m².

| Code | U | Désignation | Quantité | Prix | Montant |
|---|---|---|---|---|---|
| mt13lpa040b | m² | Plaque translucide plane en polycarbonate cellulaire, de 30 mm d'épaisseur et 333 mm de largeur, conductivité thermique 1,3 W/(mK), Euroclasse B-s1, d0 de réaction au feu, selon NF EN 13501-1, en fournissant une isolation acoustique de 21 dB et avec traitement aux rayons UV sur sa face extérieure. (matériau) | 1 | 45101.58 | 45101.580 |
| mt13lpa110a | U | Kit d'accessoires de fixation, pour plaques en polycarbonate cellulaire, dans des façades. (matériau) | 0.2 | 24973.19 | 4994.638 |
| mo051 | h | Compagnon professionnel III/CP2 monteur de parois industrielles. (main-d'œuvre) | 0.137 | 1610.98 | 220.704 |
| mo098 | h | Ouvrier professionnel II/OP monteur de parois industrielles. (main-d'œuvre) | 0.137 | 1171.94 | 160.556 |
| % | % | Frais de chantier des unités d'ouvrage | 2 % | 50477.478 | 1009.550 |
|  |  | Coûts directs |  |  | 51487.028 |
