# Point singulier pour toiture inclinée en fibrociment sans amiante

- Propriété du fichier: CYPE Ingenieros S.A.
- Format: FIEBDC-3/2016
- Logiciel: Générateur de prix de la construction. CYPE Ingenieros, S.A.
- Date: 16/04/2024
- Zone géographique: Mali
- Devise: XOF
- Coûts indirects: 3 %
- Frais généraux: 13 %
- Bénéfice: 6 %
- TVA: 18 %

## E Enveloppe et finition extérieure

### EU Couvertures de toitures inclinées

#### EUM Plaques de fibrociment

**EUM020** m Point singulier pour toiture inclinée en fibrociment sans amiante.
Faîtage pour toiture inclinée avec une pente supérieure à 10%, avec des pièces de faîtière double à boudin, constituée d'une pièce supérieure et d'une pièce inférieure, de 320 mm de largeur de l'aile et 1135 mm de longueur, couleur argile, pour toiture en fibrociment sans amiante, avec accessoires de fixation, placées sur les plaques, avec un recouvrement minimum de 10 cm. Comprend les accessoires de fixation des pièces aux plaques.
Inclut: Implantation et mise en place des pièces d'arrêt sur les plaques de toiture. Fixation des pièces aux plaques.
Critère pour le métré: Longueur mesurée en grandeur réelle, selon documentation graphique du Projet.
Critère pour le mémoire: On mesurera, en grandeur réelle, la longueur réellement exécutée selon les spécifications du Projet.

| Code | U | Désignation | Quantité | Prix | Montant |
|---|---|---|---|---|---|
| mt13eur030a | U | Faîtière double à boudin, constituée d'une pièce supérieure et d'une pièce inférieure, de 320 mm de largeur de l'aile et 1135 mm de longueur, couleur argile, pour toiture en fibrociment sans amiante, avec accessoires de fixation. Selon NF EN 494. (matériau) | 0.966 | 30400.7 | 29367.076 |
| mo051 | h | Compagnon professionnel III/CP2 monteur de parois industrielles. (main-d'œuvre) | 0.237 | 1610.98 | 381.802 |
| mo098 | h | Ouvrier professionnel II/OP monteur de parois industrielles. (main-d'œuvre) | 0.079 | 1171.94 | 92.583 |
| % | % | Frais de chantier des unités d'ouvrage | 2 % | 29841.461 | 596.829 |
|  |  | Coûts directs |  |  | 30438.290 |

Déchets:
- pose: mt13eur030a; facteur de déchet 0.0248

## Ressources

**mt13eur030a** U Faîtière double à boudin
Données techniques: Coût énergétique 5.238 MJ; Émission de CO2 1.529 kg; Code CED 17 01 01; Masse de l'élément 8.6 kg; Volume 0.005733 m3
Déchets:
- emballage: re170201 Bois. (composant de déchet); quantité 0.001 kg; Code CED 17 02 01; Masse de l'élément 1 kg; Volume 0.000909 m3
- emballage: re170203 Plastique. (composant de déchet); quantité 0.05 kg; Code CED 17 02 03; Masse de l'élément 1 kg; Volume 0.001667 m3
