# Point singulier pour toiture inclinée de plaques bitumées

- Propriété du fichier: CYPE Ingenieros S.A.
- Format: FIEBDC-3/2016
- Logiciel: Générateur de prix de la construction. CYPE Ingenieros, S.A.
- Date: 16/04/2024
- Zone géographique: Mali
- Devise: XOF
- Coûts indirects: 3 %
- Frais généraux: 13 %
- Bénéfice: 6 %
- TVA: 18 %

## E Enveloppe et finition extérieure

### EU Couvertures de toitures inclinées

#### EUO Plaques ondulées bitumées

**EUO020** m Point singulier pour toiture inclinée de plaques bitumées.
Rive pour toiture inclinée avec une pente supérieure à 10%, avec bandes de rive, en tôle d'acier, de 10 cm de hauteur, 7 cm de largeur et 2 m de longueur. Comprend les accessoires de fixation des pièces aux plaques.
Inclut: Implantation et mise en place des pièces d'arrêt sur les plaques de toiture. Fixation des pièces aux plaques.
Critère pour le métré: Longueur mesurée selon documentation graphique du Projet, augmentée de 5 cm de chaque côté.
Critère pour le mémoire: On mesurera la longueur réellement exécutée selon les spécifications du Projet, y compris les appuis.

| Code | U | Désignation | Quantité | Prix | Montant |
|---|---|---|---|---|---|
| mt13lpo020a | m | Bande de rive, en tôle d'acier, de 10 cm de hauteur, 7 cm de largeur et 2 m de longueur, pour toiture de plaques bitumées. (matériau) | 1 | 5752.16 | 5752.160 |
| mt13lpo052c | U | Vis autoformeuse, pour la fixation sur support métallique. (matériau) | 4 | 87.74 | 350.960 |
| mo051 | h | Compagnon professionnel III/CP2 monteur de parois industrielles. (main-d'œuvre) | 0.29 | 1610.98 | 467.184 |
| mo098 | h | Ouvrier professionnel II/OP monteur de parois industrielles. (main-d'œuvre) | 0.099 | 1171.94 | 116.022 |
| % | % | Frais de chantier des unités d'ouvrage | 2 % | 6686.326 | 133.727 |
|  |  | Coûts directs |  |  | 6820.053 |

Déchets:
- pose: mt13lpo052c Vis autoformeuse, pour la fixation sur support métallique; facteur de déchet 0.005

## Ressources

**mt13lpo052c** U Vis autoformeuse, pour la fixation sur support métallique
Données techniques: Coût énergétique 0.075 MJ; Émission de CO2 0.005 kg; Code CED 17 04 05; Masse de l'élément 0.0076 kg; Volume 0.000004 m3
Déchets:
- emballage: re150101 Emballages en papier et en carton. (composant de déchet); quantité 0.001 kg; Code CED 15 01 01; Masse de l'élément 1 kg; Volume 0.001333 m3
