# Pose d'un petit élément sur maçonnerie de briques

- Propriété du fichier: CYPE Ingenieros S.A.
- Format: FIEBDC-3/2016
- Logiciel: Générateur de prix de la construction. CYPE Ingenieros, S.A.
- Date: 16/04/2024
- Zone géographique: Mali
- Devise: XOF
- Coûts indirects: 3 %
- Frais généraux: 13 %
- Bénéfice: 6 %
- TVA: 18 %

## F Aménagements et finitions

### FB Travaux généraux de maçonnerie

#### FBP Pose

**FBP010** U Pose d'un petit élément sur maçonnerie de briques.
Pose d'un petit élément sur maçonnerie de brique creuse en terre cuite, avec pâte de plâtre B1, finition enduit de plâtre pour enduit mince C6.
Inclut: Implantation. Réalisation d'ouvertures pour encastrer les ancrages. Bouchage des trous.
Critère pour le métré: Nombre d'unités prévues, selon documentation graphique du Projet.
Critère pour le mémoire: On mesurera le nombre d'unités réellement exécutées selon les spécifications du Projet.

| Code | U | Désignation | Quantité | Prix | Montant |
|---|---|---|---|---|---|
| mt09pye010b | m³ | Pâte de plâtre de construction B1, selon NF EN 13279-1. (matériau) | 0.001 | 107637.62 | 107.638 |
| mt09pye010a | m³ | Pâte de plâtre pour application en couche mince C6, selon NF EN 13279-1. (matériau) | 0.001 | 120829.58 | 120.830 |
| mo020 | h | Compagnon professionnel III/CP2 construction. (main-d'œuvre) | 0.353 | 1567.76 | 553.419 |
| mo113 | h | Ouvrier d'exécution I/OE1 construction. (main-d'œuvre) | 0.141 | 1129.12 | 159.206 |
| % | % | Frais de chantier des unités d'ouvrage | 2 % | 941.093 | 18.822 |
|  |  | Coûts directs |  |  | 959.915 |

Déchets:
- pose: mt09pye010b Pâte de plâtre de construction B1, selon NF EN 13279-1; facteur de déchet 0.015
- pose: mt09pye010a Pâte de plâtre pour application en couche mince C6, selon NF EN 13279-1; facteur de déchet 0.015

## Ressources

**mt09pye010b** m³ Pâte de plâtre de construction B1, selon NF EN 13279-1
Données techniques: Coût énergétique 3829.241 MJ; Émission de CO2 183.696 kg; Code CED 17 08 02; Masse de l'élément 1150 kg; Volume 1.15 m3
Déchets:
- emballage: re150101 Emballages en papier et en carton. (composant de déchet); quantité 9 kg; Code CED 15 01 01; Masse de l'élément 1 kg; Volume 0.001333 m3
- emballage: re170201 Bois. (composant de déchet); quantité 0.421 kg; Code CED 17 02 01; Masse de l'élément 1 kg; Volume 0.000909 m3
- emballage: re170203 Plastique. (composant de déchet); quantité 0.9 kg; Code CED 17 02 03; Masse de l'élément 1 kg; Volume 0.001667 m3

**mt09pye010a** m³ Pâte de plâtre pour application en couche mince C6, selon NF EN 13279-1
Données techniques: Coût énergétique 3829.241 MJ; Émission de CO2 183.696 kg; Code CED 17 08 02; Masse de l'élément 1150 kg; Volume 1.15 m3
Déchets:
- emballage: re150101 Emballages en papier et en carton; quantité 9 kg
- emballage: re170201 Bois; quantité 0.421 kg
- emballage: re170203 Plastique; quantité 0.9 kg
