# Démolition d'un doublage en plaques de plâtre

- Propriété du fichier: CYPE Ingenieros S.A.
- Format: FIEBDC-3/2016
- Logiciel: Générateur de prix de la construction. CYPE Ingenieros, S.A.
- Date: 04/10/2024
- Zone géographique: Mali
- Devise: XOF
- Coûts indirects: 3 %
- Frais généraux: 13 %
- Bénéfice: 6 %
- TVA: 18 %

## F Aménagements et finitions

### FD Doublages

#### FDD Démolition

**FDD010** m² Démolition d'un doublage en plaques de plâtre.
Démolition d'un habillage d'une plaque de plâtre (15 mm), adossé au parement vertical intérieur avec du mortier adhésif, de 30 mm d'épaisseur totale, avec des moyens manuels, sans affecter la stabilité des éléments constructifs contigus, et chargement manuel dans le camion ou la benne.
Critère d'évaluation économique: Le prix comprend la démolition des revêtements, des installations encastrées et des menuiseries.
Inclut: Démolition de la contrecloison et de ses revêtements. Fragmentation des décombres en pièces maniables. Retrait et stockage des décombres. Nettoyage des restes d'ouvrage. Chargement manuel des décombres dans le camion ou la benne.
Critère pour le métré: Surface mesurée selon documentation graphique du Projet.
Critère pour le mémoire: On mesurera la surface réellement démolie selon les spécifications du Projet.

| Code | U | Désignation | Quantité | Prix | Montant |
|---|---|---|---|---|---|
| mo113 | h | Ouvrier d'exécution I/OE1 construction. (main-d'œuvre) | 0.304 | 1139.57 | 346.429 |
| % | % | Frais de chantier des unités d'ouvrage | 2 % | 346.429 | 6.929 |
|  |  | Coûts directs |  |  | 353.358 |

Déchets:
- démolition: ruo170802 Matériaux de construction à partir de plâtre distincts de ceux spécifiés dans le code 17 08 01. (composant de déchet); quantité 15.875 kg; Code CED 17 08 02; Masse de l'élément 1 kg; Volume 0.001 m3
