# Trappe pour doublage en plaques de plâtre. Système "KNAUF"

- Propriété du fichier: CYPE Ingenieros S.A.
- Format: FIEBDC-3/2016
- Logiciel: Générateur de prix de la construction. CYPE Ingenieros, S.A.
- Date: 16/04/2024
- Zone géographique: Mali
- Devise: XOF
- Coûts indirects: 3 %
- Frais généraux: 13 %
- Bénéfice: 6 %
- TVA: 18 %

## F Aménagements et finitions

### FD Doublages

#### FDP Contrecloisons en plaques de plâtre sur ossature métallique

**FDP090** U Trappe pour doublage en plaques de plâtre. Système "KNAUF".
Trappe d'accès gamme Metálica, Metálica con llave, système E101 "KNAUF", de 500x500 mm, constituée de cadre en aluminium et porte d'aluminium, pour doublage en plaques de plâtre. Comprend les accessoires de montage.
Critère d'évaluation économique: Le prix comprend la résolution des rencontres et des points singuliers.
Inclut: Marquage et découpe de la plaque de plâtre. Mise en place de la trappe.
Critère pour le métré: Nombre d'unités prévues, selon documentation graphique du Projet.
Critère pour le mémoire: On mesurera le nombre d'unités réellement mises en place selon les spécifications du Projet.

| Code | U | Désignation | Quantité | Prix | Montant |
|---|---|---|---|---|---|
| mt12ppk060cabaad | U | Trappe d'accès gamme Metálica, Metálica con llave, système E101 "KNAUF", de 500x500 mm, constituée de cadre en aluminium et porte d'aluminium. (matériau) | 1 | 22999.37 | 22999.370 |
| mo053 | h | Compagnon professionnel III/CP2 plaquiste. (main-d'œuvre) | 0.145 | 1610.98 | 233.592 |
| mo100 | h | Ouvrier professionnel II/OP plaquiste. (main-d'œuvre) | 0.145 | 1171.94 | 169.931 |
| % | % | Frais de chantier des unités d'ouvrage | 2 % | 23402.893 | 468.058 |
|  |  | Coûts directs |  |  | 23870.951 |

Déchets:
- pose: mt12ppk060cabaad; facteur de déchet 0.024

## Ressources

**mt12ppk060cabaad** U Trappe d'accès gamme Metálica
Données techniques: Coût énergétique 600.827 MJ; Émission de CO2 44.205 kg; Code CED 17 04 02; Masse de l'élément 5.36 kg; Volume 0.003573 m3
Déchets:
- emballage: re170203 Plastique. (composant de déchet); quantité 0.008 kg; Code CED 17 02 03; Masse de l'élément 1 kg; Volume 0.001667 m3
