# Imperméabilisation sous revêtement dans les locaux humides, avec des membranes en PVC

- Propriété du fichier: CYPE Ingenieros S.A.
- Format: FIEBDC-3/2016
- Logiciel: Générateur de prix de la construction. CYPE Ingenieros, S.A.
- Date: 16/04/2024
- Zone géographique: Mali
- Devise: XOF
- Coûts indirects: 3 %
- Frais généraux: 13 %
- Bénéfice: 6 %
- TVA: 18 %

## F Aménagements et finitions

### FH Étanchéité

#### FHH Locaux humides

**FHH020** m² Imperméabilisation sous revêtement dans les locaux humides, avec des membranes en PVC.
Imperméabilisation sous revêtement céramique ou en pierre, sur les parements verticaux et horizontaux de locaux humides, avec géotextile non tissé synthétique, thermosoudé, en polypropylène-polyéthylène, avec une résistance à la traction longitudinale de 16 kN/m, une résistance à la traction transversale de 16,5 kN/m, une ouverture de cône à l'essai de perforation dynamique selon NF EN ISO 13433 inférieure à 18 mm, résistance CBR au poinçonnement 2,7 kN et une masse surfacique de 200 g/m², sur forme de pentes, membrane d'étanchéité de PVC de 2x1,3 m et protégée avec couche séparatrice de géotextile non tissé composé de fibres de polyester unies par aiguilletage, avec une résistance à la traction longitudinale de 3,45 kN/m, une résistance à la traction transversale de 3,45 kN/m, une ouverture de cône à l'essai de perforation dynamique selon NF EN ISO 13433 inférieure à 15 mm, résistance CBR au poinçonnement 0,8 kN et une masse surfacique de 300 g/m².
Critère d'évaluation économique: Le prix ne comprend pas le revêtement.
Inclut: Mise en place de la couche séparatrice sous imperméabilisation. Découpe et préparation des membranes d'étanchéité en PVC. Mise en place de l'imperméabilisation. Résolution des unions, des joints et des points singuliers. Mise en place de la couche séparatrice sous protection.
Critère pour le métré: Surface mesurée selon documentation graphique du Projet.
Critère pour le mémoire: On mesurera la surface réellement exécutée selon les spécifications du Projet.

| Code | U | Désignation | Quantité | Prix | Montant |
|---|---|---|---|---|---|
| mt14gsa010dg | m² | Géotextile non tissé synthétique, thermosoudé, en polypropylène-polyéthylène, avec une résistance à la traction longitudinale de 16 kN/m, une résistance à la traction transversale de 16,5 kN/m, une ouverture de cône à l'essai de perforation dynamique selon NF EN ISO 13433 inférieure à 18 mm, résistance CBR au poinçonnement 2,7 kN et une masse surfacique de 200 g/m². (matériau) | 1.05 | 2197.64 | 2307.522 |
| mt15req015g | U | Membrane d'étanchéité de PVC de 2x1,3 m. (matériau) | 0.42 | 38264.61 | 16071.136 |
| mt14gsa020dg | m² | Géotextile non tissé composé de fibres de polyester unies par aiguilletage, avec une résistance à la traction longitudinale de 3,45 kN/m, une résistance à la traction transversale de 3,45 kN/m, une ouverture de cône à l'essai de perforation dynamique selon NF EN ISO 13433 inférieure à 15 mm, résistance CBR au poinçonnement 0,8 kN et une masse surfacique de 300 g/m², selon NF EN 13252. (matériau) | 1.05 | 1298.61 | 1363.541 |
| mo029 | h | Compagnon professionnel III/CP2 poseur de membranes d'étanchéité. (main-d'œuvre) | 0.393 | 1567.76 | 616.130 |
| mo067 | h | Ouvrier professionnel II/OP poseur de membranes d'étanchéité. (main-d'œuvre) | 0.393 | 1171.94 | 460.572 |
| % | % | Frais de chantier des unités d'ouvrage | 2 % | 20818.901 | 416.378 |
|  |  | Coûts directs |  |  | 21235.279 |

Déchets:
- pose: mt14gsa010dg; facteur de déchet 0.035
- pose: mt14gsa020dg; facteur de déchet 0.07

## Ressources

**mt14gsa010dg** m² Géotextile non tissé synthétique
Données techniques: Coût énergétique 23.238 MJ; Émission de CO2 0.800 kg; Code CED 17 06 04; Masse de l'élément 0.2 kg; Volume 0.000333 m3
Déchets:
- emballage: re170203 Plastique. (composant de déchet); quantité 0.034 kg; Code CED 17 02 03; Masse de l'élément 1 kg; Volume 0.001667 m3

**mt14gsa020dg** m² Géotextile non tissé composé de fibres de polyester unies par aiguilletage
Données techniques: Coût énergétique 15.159 MJ; Émission de CO2 0.790 kg; Code CED 17 06 04; Masse de l'élément 0.3 kg; Volume 0.0005 m3
Déchets:
- emballage: re170203 Plastique; quantité 0.024 kg
