# Traitement acoustique, avec des panneaux autoportants suspendus au plancher

- Propriété du fichier: CYPE Ingenieros S.A.
- Format: FIEBDC-3/2016
- Logiciel: Générateur de prix de la construction. CYPE Ingenieros, S.A.
- Date: 16/04/2024
- Zone géographique: Mali
- Devise: XOF
- Coûts indirects: 3 %
- Frais généraux: 13 %
- Bénéfice: 6 %
- TVA: 18 %

## F Aménagements et finitions

### FI Isolations intérieures

#### FIB Traitements acoustiques

**FIB010** U Traitement acoustique, avec des panneaux autoportants suspendus au plancher.
Traitement acoustique, situé à une hauteur inférieure à 4 m, avec panneau acoustique autoportant en laine minérale, de 1200x600x40 mm, revêtu sur les deux faces avec un voile minéral de couleur Blanco, finition avec un cadre métallique laqué, couleur blanche, suspendu au plancher avec chaînes en acier zingué de 1,4 mm de diamètre et crochets en acier zingué.
Inclut: Nettoyage et préparation de la surface support. Mise en place du panneau. Fixation du panneau.
Critère pour le métré: Nombre d'unités prévues, selon documentation graphique du Projet.
Critère pour le mémoire: On mesurera le nombre d'unités réellement exécutées selon les spécifications du Projet.

| Code | U | Désignation | Quantité | Prix | Montant |
|---|---|---|---|---|---|
| mt16par130acbab | U | Panneau acoustique autoportant en laine minérale, de 1200x600x40 mm, revêtu sur les deux faces avec un voile minéral de couleur Blanco, finition avec un cadre métallique laqué, couleur blanche, Euroclasse A1 de réaction au feu selon NF EN 13501-1. (matériau) | 1 | 57679.75 | 57679.750 |
| mt12par200 | m | Chaîne en acier zingué, de 1,4 mm de diamètre; pour suspension de panneaux en laine de roche. (matériau) | 2 | 1331.9 | 2663.800 |
| mt12par201 | U | Crochet en acier zingué; pour suspension de panneaux en laine de roche. (matériau) | 2 | 156.08 | 312.160 |
| mo054 | h | Compagnon professionnel III/CP2 poseur d'isolants rigides ou flexibles. (main-d'œuvre) | 0.395 | 1610.98 | 636.337 |
| mo101 | h | Ouvrier professionnel II/OP poseur d'isolants rigides ou flexibles. (main-d'œuvre) | 0.066 | 1171.94 | 77.348 |
| % | % | Frais de chantier des unités d'ouvrage | 2 % | 61369.395 | 1227.388 |
|  |  | Coûts directs |  |  | 62596.783 |

Déchets:
- pose: mt16par130acbab; facteur de déchet 0.024
- pose: mt12par200 Chaîne en acier zingué, de 1,4 mm de diamètre; pour suspension de panneaux en laine de roche; facteur de déchet 0.018962
- pose: mt12par201 Crochet en acier zingué; pour suspension de panneaux en laine de roche; facteur de déchet 0.02

## Ressources

**mt16par130acbab** U Panneau acoustique autoportant en laine minérale
Données techniques: Coût énergétique 194.753 MJ; Émission de CO2 9.524 kg; Code CED 17 06 04; Masse de l'élément 4.8 kg; Volume 0.008 m3
Déchets:
- emballage: re170203 Plastique. (composant de déchet); quantité 0.074 kg; Code CED 17 02 03; Masse de l'élément 1 kg; Volume 0.001667 m3

**mt12par200** m Chaîne en acier zingué, de 1,4 mm de diamètre; pour suspension de panneaux en laine de roche
Données techniques: Coût énergétique 5.421 MJ; Émission de CO2 0.280 kg; Code CED 17 04 05; Masse de l'élément 0.5 kg; Volume 0.000238 m3
Déchets:
- emballage: re170203 Plastique; quantité 0.005 kg

**mt12par201** U Crochet en acier zingué; pour suspension de panneaux en laine de roche
Données techniques: Coût énergétique 2.451 MJ; Émission de CO2 0.122 kg; Code CED 17 04 05; Masse de l'élément 0.003 kg; Volume 0.000001 m3
Déchets:
- emballage: re170203 Plastique; quantité 0.025 kg
