# Traitement acoustique, avec des panneaux autoportants suspendus au plancher

- Propriété du fichier: CYPE Ingenieros S.A.
- Format: FIEBDC-3/2016
- Logiciel: Générateur de prix de la construction. CYPE Ingenieros, S.A.
- Date: 16/04/2024
- Zone géographique: Mali
- Devise: XOF
- Coûts indirects: 3 %
- Frais généraux: 13 %
- Bénéfice: 6 %
- TVA: 18 %

## F Aménagements et finitions

### FI Isolations intérieures

#### FIB Traitements acoustiques

**FIB010** U Traitement acoustique, avec des panneaux autoportants suspendus au plancher.
Traitement acoustique, situé à une hauteur supérieure ou égale à 4 m, avec panneau acoustique autoportant en laine minérale, de 1760x1160x40 mm, revêtu sur la face visible avec un voile minéral de couleur Blanco, et avec un filtre acoustique sur la face opposée, avec les bords peints, suspendu au plancher avec kits de suspension, constitués d'un ancrage spiralé pour visser au panneau de laine de roche et un câble de 1,50 m de longueur avec un crochet et une fixation pour ancrer au béton.
Inclut: Nettoyage et préparation de la surface support. Mise en place du panneau. Fixation du panneau.
Critère pour le métré: Nombre d'unités prévues, selon documentation graphique du Projet.
Critère pour le mémoire: On mesurera le nombre d'unités réellement exécutées selon les spécifications du Projet.

| Code | U | Désignation | Quantité | Prix | Montant |
|---|---|---|---|---|---|
| mt16par130bgdac | U | Panneau acoustique autoportant en laine minérale, de 1760x1160x40 mm, revêtu sur la face visible avec un voile minéral de couleur Blanco, et avec un filtre acoustique sur la face opposée, avec les bords peints, coefficient d'absorption acoustique moyen 3,7 pour une fréquence de 500 Hz, Euroclasse A1 de réaction au feu selon NF EN 13501-1. (matériau) | 1 | 302616.81 | 302616.810 |
| mt12par202ag | U | Kit de suspension, constitué d'un ancrage spiralé pour visser au panneau de laine de roche et un câble de 1,50 m de longueur avec un crochet et une fixation pour ancrer au béton. (matériau) | 6 | 8946.4 | 53678.400 |
| mo054 | h | Compagnon professionnel III/CP2 poseur d'isolants rigides ou flexibles. (main-d'œuvre) | 0.434 | 1610.98 | 699.165 |
| mo101 | h | Ouvrier professionnel II/OP poseur d'isolants rigides ou flexibles. (main-d'œuvre) | 0.072 | 1171.94 | 84.380 |
| % | % | Frais de chantier des unités d'ouvrage | 2 % | 357078.755 | 7141.575 |
|  |  | Coûts directs |  |  | 364220.330 |

Déchets:
- pose: mt16par130bgdac; facteur de déchet 0.024

## Ressources

**mt16par130bgdac** U Panneau acoustique autoportant en laine minérale
Données techniques: Coût énergétique 358.889 MJ; Émission de CO2 17.546 kg; Code CED 17 06 04; Masse de l'élément 9 kg; Volume 0.015 m3
Déchets:
- emballage: re170203 Plastique. (composant de déchet); quantité 0.074 kg; Code CED 17 02 03; Masse de l'élément 1 kg; Volume 0.001667 m3
