# Pastille antivibration, en caoutchouc

- Propriété du fichier: CYPE Ingenieros S.A.
- Format: FIEBDC-3/2016
- Logiciel: Générateur de prix de la construction. CYPE Ingenieros, S.A.
- Date: 16/04/2024
- Zone géographique: Mali
- Devise: XOF
- Coûts indirects: 3 %
- Frais généraux: 13 %
- Bénéfice: 6 %
- TVA: 18 %

## F Aménagements et finitions

### FI Isolations intérieures

#### FIV Amortisseurs et éléments antivibration

**FIV010** U Pastille antivibration, en caoutchouc.
Pastille antivibration en caoutchouc, de 50x50x30 mm et 300 kg de charge maximale.
Inclut: Implantation. Mise en place de la plaquette antivibration.
Critère pour le métré: Nombre d'unités prévues, selon documentation graphique du Projet.
Critère pour le mémoire: On mesurera le nombre d'unités réellement exécutées selon les spécifications du Projet.

| Code | U | Désignation | Quantité | Prix | Montant |
|---|---|---|---|---|---|
| mt16avg010p | U | Pastille antivibration en caoutchouc, de 50x50x30 mm et 300 kg de charge maximale. (matériau) | 1 | 1630.55 | 1630.550 |
| mo054 | h | Compagnon professionnel III/CP2 poseur d'isolants rigides ou flexibles. (main-d'œuvre) | 0.132 | 1610.98 | 212.649 |
| mo101 | h | Ouvrier professionnel II/OP poseur d'isolants rigides ou flexibles. (main-d'œuvre) | 0.132 | 1171.94 | 154.696 |
| % | % | Frais de chantier des unités d'ouvrage | 2 % | 1997.895 | 39.958 |
|  |  | Coûts directs |  |  | 2037.853 |

## Ressources

**mt16avg010p** U Pastille antivibration en caoutchouc, de 50x50x30 mm et 300 kg de charge maximale
Données techniques: Coût énergétique 5.863 MJ; Émission de CO2 0.266 kg
Déchets:
- emballage: re150101 Emballages en papier et en carton. (composant de déchet); quantité 0.009 kg; Code CED 15 01 01; Masse de l'élément 1 kg; Volume 0.001333 m3
- emballage: re170203 Plastique. (composant de déchet); quantité 0.005 kg; Code CED 17 02 03; Masse de l'élément 1 kg; Volume 0.001667 m3
