# Pastille antivibration, en caoutchouc

- Propriété du fichier: CYPE Ingenieros S.A.
- Format: FIEBDC-3/2016
- Logiciel: Générateur de prix de la construction. CYPE Ingenieros, S.A.
- Date: 16/04/2024
- Zone géographique: Mali
- Devise: XOF
- Coûts indirects: 3 %
- Frais généraux: 13 %
- Bénéfice: 6 %
- TVA: 18 %

## F Aménagements et finitions

### FI Isolations intérieures

#### FIV Amortisseurs et éléments antivibration

**FIV010** U Pastille antivibration, en caoutchouc.
Pastille antivibration en caoutchouc avec orifice central de 40 mm de diamètre, de 100x100x60 mm et 1500 kg de charge maximale.
Inclut: Implantation. Mise en place de la plaquette antivibration.
Critère pour le métré: Nombre d'unités prévues, selon documentation graphique du Projet.
Critère pour le mémoire: On mesurera le nombre d'unités réellement exécutées selon les spécifications du Projet.

| Code | U | Désignation | Quantité | Prix | Montant |
|---|---|---|---|---|---|
| mt16avg020P | U | Pastille antivibration en caoutchouc avec orifice central de 40 mm de diamètre, de 100x100x60 mm et 1500 kg de charge maximale. (matériau) | 1 | 5149.11 | 5149.110 |
| mo054 | h | Compagnon professionnel III/CP2 poseur d'isolants rigides ou flexibles. (main-d'œuvre) | 0.132 | 1610.98 | 212.649 |
| mo101 | h | Ouvrier professionnel II/OP poseur d'isolants rigides ou flexibles. (main-d'œuvre) | 0.132 | 1171.94 | 154.696 |
| % | % | Frais de chantier des unités d'ouvrage | 2 % | 5516.455 | 110.329 |
|  |  | Coûts directs |  |  | 5626.784 |

## Ressources

**mt16avg020P** U Pastille antivibration en caoutchouc avec orifice central de 40 mm de diamètre
Données techniques: Coût énergétique 51.225 MJ; Émission de CO2 2.243 kg
Déchets:
- emballage: re150101 Emballages en papier et en carton. (composant de déchet); quantité 0.01 kg; Code CED 15 01 01; Masse de l'élément 1 kg; Volume 0.001333 m3
- emballage: re170203 Plastique. (composant de déchet); quantité 0.006 kg; Code CED 17 02 03; Masse de l'élément 1 kg; Volume 0.001667 m3
