# Escalier droit en bois

- Propriété du fichier: CYPE Ingenieros S.A.
- Format: FIEBDC-3/2016
- Logiciel: Générateur de prix de la construction. CYPE Ingenieros, S.A.
- Date: 16/04/2024
- Zone géographique: Mali
- Devise: XOF
- Coûts indirects: 3 %
- Frais généraux: 13 %
- Bénéfice: 6 %
- TVA: 18 %

## F Aménagements et finitions

### FJ Escaliers préfabriqués

#### FJR Droits

**FJR010** U Escalier droit en bois.
Escalier droit, avec une rotation de 90°, en bois de sapin, pour franchir une hauteur entre étages jusqu'à 352,5 cm, composée de 16 marches de 15,7 cm avec une contremarche de 20,7 et une largeur utile de 68,6 cm, fixé mécaniquement à la structure.
Critère d'évaluation économique: Le prix ne comprend pas le traitement superficiel.
Inclut: Implantation de l'emplacement de l'escalier. Montage et fixation de l'escalier. Nettoyage. Application d'un couvre-pores. Application de la couche de fond. Verni.
Critère pour le métré: Nombre d'unités prévues, selon documentation graphique du Projet.
Critère pour le mémoire: On mesurera le nombre d'unités réellement exécutées selon les spécifications du Projet.

| Code | U | Désignation | Quantité | Prix | Montant |
|---|---|---|---|---|---|
| mt44erm010rd | U | Escalier droit, avec une rotation de 90°, en bois de sapin, pour franchir une hauteur entre étages jusqu'à 352,5 cm, composée de 16 marches de 15,7 cm avec une contremarche de 20,7 et une largeur utile de 68,6 cm, à peindre ou vernir. Comprend les éléments de fixation. (matériau) | 1 | 233083.12 | 233083.120 |
| mo017 | h | Compagnon professionnel III/CP2 menuisier bois. (main-d'œuvre) | 6.671 | 1590.43 | 10609.759 |
| mo058 | h | Ouvrier professionnel II/OP menuisier bois. (main-d'œuvre) | 6.671 | 1179.19 | 7866.376 |
| % | % | Frais de chantier des unités d'ouvrage | 2 % | 251559.255 | 5031.185 |
|  |  | Coûts directs |  |  | 256590.440 |
